# Système FV Krion "BUTECH" de bardage pour façade ventilée

- Propriété du fichier: CYPE INGENIEROS, S.A.
- Format: FIEBDC-3/2002
- Zone géographique: Cameroun
- Coûts indirects: 3.00 %
- Frais généraux: 13.00 %
- Bénéfice: 6.00 %
- TVA: 19.25 %

**EBS040** m² Système FV Krion "BUTECH" de bardage pour façade ventilée, avec plaques compactes de grand format constituées d'ATH (aluminium trihydrate) et résines polymériques de haute résistance, KRION Lux de "PORCELANOSA GRUPO", série Stone finition Stone White de 2480x750x11 mm, placées avec joint continu via le système FV Krion de "BUTECH".
Fourniture et montage d'un système FV Krion "BUTECH" de bardage pour façade ventilée, avec plaques compactes de grand format constituées d'ATH (aluminium trihydrate) et résines polymériques de haute résistance, KRION Lux de "PORCELANOSA GRUPO", série Stone finition Stone White de 2480x750x11 mm, placées avec joint continu via le système FV Krion de "BUTECH", y compris étui en acier inoxydable, profilé en T et séparateur en L en aluminium de haute qualité, vis profilé séparateur en acier inoxydable avec cheville mécanique, vis autoforeuses profil-douille en acier inoxydable AISI 304, profilés pour arrêts, amorces, séparateurs, épointages et mécanisation des profilés, la réalisation des linteaux, les appuis de fenêtres, les jambages et les mouchettes, les joints, la réalisation des rencontres et les pièces spéciales.
Inclut: Préparation des éléments de fixation préalablement incorporés à l'ouvrage. Implantation des axes verticaux et horizontaux des joints. Fixation des ancrages au parement support. Réalisation de tous les travaux nécessaires pour la résolution des ouvertures. Alignement, aplomb et nivellement du revêtement. Fixation définitive des pièces à la sous-structure support. Jointoiement. Nettoyage final du parement.
Critère de métré de projet: Surface mesurée selon documentation graphique du Projet, sans dupliquer les coins ni les rencontres, en déduisant toutes les ouvertures.
Critère de mesure de l'ouvrage: On mesurera la surface réellement exécutée selon les spécifications du Projet, sans dupliquer les coins ni les rencontres, en déduisant toutes les ouvertures.

| Code | U | Désignation | Quantité | Prix | Montant |
|---|---|---|---|---|---|
| mt12mss010aa | m² | Revêtement de plaques compactes de grand format constituées d'ATH (aluminium trihydrate) et résines polymériques de haute résistance, KRION Lux de "PORCELANOSA GRUPO", série Stone finition Stone White de 2480x750x11 mm, placées avec joint continu via le système FV Krion de "BUTECH", y compris étui en acier inoxydable, profilé en T et séparateur en L en aluminium de haute qualité, vis profilé séparateur en acier inoxydable avec cheville mécanique, vis autoforeuses profil-douille en acier inoxydable AISI 304, profilés pour arrêts, amorces, séparateurs, épointages et mécanisation des profilés. (matériau) | 1.000 | 458.26 | 458.26 |
| mo052 | h | Compagnon professionnel III/CP2 poseur de systèmes de façades préfabriqués. (main-d'œuvre) | 1.144 | 1.76 | 2.01 |
| mo099 | h | Ouvrier professionnel II/OP poseur de systèmes de façades préfabriqués. (main-d'œuvre) | 1.144 | 1.08 | 1.24 |
| % | % | Coûts directs complémentaires | 3 % | 461.51 | 13.85 |
|  |  | Coûts directs |  |  | 475.36 |
