# Gargouille en céramique vitrifiée, de 7x25 cm, placée avec adhésif cémenteux

- Propriété du fichier: CYPE INGENIEROS, S.A.
- Format: FIEBDC-3/2002
- Zone géographique: Cameroun
- Coûts indirects: 3.00 %
- Frais généraux: 13.00 %
- Bénéfice: 6.00 %
- TVA: 19.25 %

**ECG010** U Gargouille en céramique vitrifiée, de 7x25 cm, placée avec adhésif cémenteux.
Réalisation de gargouille en céramique vitrifiée, de 7x25 cm, placée avec une couche d'adhésif cémenteux flexible. Comprend le nivellement et l'arrêt de l'imperméabilisation si nécessaire.
Inclut: Implantation des pièces. Mise en place, aplomb, nivellement et alignement. Scellage des joints et nettoyage.
Critère de métré de projet: Nombre d'unités prévues, selon documentation graphique du Projet.
Critère de mesure de l'ouvrage: On mesurera le nombre d'unités réellement exécutées selon les spécifications du Projet.

| Code | U | Désignation | Quantité | Prix | Montant |
|---|---|---|---|---|---|
| mt20wwa040 | kg | Adhésif cémenteux flexible et de grande adhérence. (matériau) | 0.300 | 0.62 | 0.19 |
| mt20gce010a | U | Gargouille en céramique vitrifiée, de 7x25 cm. (matériau) | 1.000 | 6.94 | 6.94 |
| mt20wwa035 | U | Pot d'apprêt pour mastics (250 cm³). (matériau) | 0.016 | 6.66 | 0.11 |
| mt20wwa030 | U | Pot de mastic de polyuréthane imperméable (310 cm³). (matériau) | 0.032 | 6.54 | 0.21 |
| mo020 | h | Compagnon professionnel III/CP2 VRD espaces privés. (main-d'œuvre) | 0.114 | 1.71 | 0.19 |
| mo113 | h | Ouvrier d'exécution I/OE1 VRD espaces privés. (main-d'œuvre) | 0.114 | 1.04 | 0.12 |
| % | % | Coûts directs complémentaires | 2 % | 7.76 | 0.16 |
|  |  | Coûts directs |  |  | 7.92 |
