# Démontage d'un vantail de porte avec blindage d'entrée au logement de menuiserie en bois, avec moyens manuels et charge manuelle du matériau démonté dans le camion ou la benne

- Propriété du fichier: CYPE INGENIEROS, S.A.
- Format: FIEBDC-3/2002
- Zone géographique: Cameroun
- Coûts indirects: 3.00 %
- Frais généraux: 13.00 %
- Bénéfice: 6.00 %
- TVA: 19.25 %

**EMD040** U Démontage d'un vantail de porte avec blindage d'entrée au logement de menuiserie en bois, avec moyens manuels et charge manuelle du matériau démonté dans le camion ou la benne.
Démontage d'un vantail de porte avec blindage d'entrée au logement de menuiserie en bois, avec des moyens manuels. Comprend le nettoyage, l'entassement, le retrait et la charge manuelle du matériau démonté dans le camion ou la benne.
Inclut: Démontage des éléments. Retrait et entassement du matériau démonté. Nettoyage des restes d'ouvrage. Charge du matériau démonté dans le camion ou la benne.
Critère de métré de projet: Nombre d'unités prévues, selon documentation graphique du Projet.
Critère de mesure de l'ouvrage: On mesurera le nombre d'unités réellement démontées selon les spécifications du Projet.

| Code | U | Désignation | Quantité | Prix | Montant |
|---|---|---|---|---|---|
| mo017 | h | Compagnon professionnel III/CP2 menuisier bois. (main-d'œuvre) | 0.202 | 1.74 | 0.35 |
| mo058 | h | Ouvrier professionnel II/OP menuisier bois. (main-d'œuvre) | 0.202 | 1.09 | 0.22 |
| % | % | Coûts directs complémentaires | 2 % | 0.57 | 0.01 |
|  |  | Coûts directs |  |  | 0.58 |
