# Fermeture de la gaine d'ascenseur par le système Shaftwall W 636 E

- Propriété du fichier: CYPE INGENIEROS, S.A.
- Format: FIEBDC-3/2002
- Zone géographique: Cameroun
- Coûts indirects: 3.00 %
- Frais généraux: 13.00 %
- Bénéfice: 6.00 %
- TVA: 19.25 %

**FCO060** m² Fermeture de la gaine d'ascenseur par le système Shaftwall W 636 E, de cloison multiple (20+60+15+15+15+15)/600 LM - (CT 60) (1 massive (DFH2) et 4 coupe-feu (DF)), avec plaques de plâtre, sur bande acoustique "KNAUF", placée à la base de la cloison, formé d'une ossature simple, de montants type CT 60; isolation entre les montants de type CT avec panneau semi-rigide en laine minérale, épaisseur 45 mm; 140 mm d'épaisseur totale.
Fourniture et montage de fermeture de la gaine d'ascenseur par le système Shaftwall W 636 E de cloison multiple, de 4,60 m de hauteur maximale et 140 mm d'épaisseur totale, sur bande acoustique "KNAUF", placée à la base de la cloison, formé d'une ossature simple, de profilés en tôle d'acier galvanisé de 60 mm de largeur, à base de montants type CT 60 (éléments verticaux), séparés de 600 mm entre eux, et rails (éléments horizontaux), pour recevoir un total de 5 plaques de plâtre: une plaque type massive (DFH2) sur une face et quatre plaques type coupe-feu (DF) sur l'autre face; isolation entre les montants de type CT avec panneau semi-rigide en laine minérale, épaisseur 45 mm. Comprend implantation des profilés, des zones de passage et des ouvertures; mise en place sur tout le périmètre de rubans et de bandes étanches, sur la surface d'appui ou de contact des profilés avec les parements; ancrages des rails et des montants métalliques; découpe et fixation des plaques par vissage; traitement des zones de passage et des ouvertures; réalisation des angles; traitement des joints avec pâte et bande à joints; placement des coffrets pour l'hébergement des mécanismes électriques et pour le passage des installations, implantation préalable de leur emplacement sur les plaques et perforation de celles-ci, et nettoyage final. Totalement terminé et prêt pour impression, peinture ou revêtement.
Inclut: Implantation et tracé sur les planchers inférieur et supérieur des cloisons à réaliser. Mise en place d'une bande d'étanchéité et de rails inférieurs, sur le revêtement terminé ou la base d'assise. Mise en place d'une bande d'étanchéité et de rails supérieurs, sous planchers. Mise en place et fixation des montants sur les éléments horizontaux. Montage des plaques intérieures, entre les profilés des montants. Mise en place des panneaux de laine minérale, entre les montants. Fermeture de la seconde face avec des plaques, à l'aide de fixations mécaniques. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12pck020b | m | Bande acoustique de dilatation "KNAUF" de 50 mm de largeur. (matériau) | 1.200 | 0.38 | 0.46 |
| mt12sak030a | m | Profilé en U CT 62 "KNAUF", en acier galvanisé, selon NF DTU 25.41 P1-2 et NF EN 14195. (matériau) | 0.700 | 14.99 | 10.49 |
| mt12psg220 | U | Fixation composée d'une cheville et d'une vis 5x27. (matériau) | 1.600 | 0.08 | 0.13 |
| mt12sak020a | m | Montant CT 60 "KNAUF", en acier galvanisé, selon NF DTU 25.41 P1-2 et NF EN 14195. (matériau) | 2.000 | 19.02 | 38.04 |
| mt12sak010a | m² | Plaque de plâtre DFH2 / NF EN 520 - 600 / 3000 / 20 / bord carré, massive "KNAUF", Euroclasse A2-s1, d0 de réaction au feu. (matériau) | 1.000 | 15.26 | 15.26 |
| mt16lra060a | m² | Panneau semi-rigide en laine minérale, épaisseur 45 mm, selon NF EN 13162. (matériau) | 1.050 | 3.48 | 3.65 |
| mt12ptk010dd | U | Vis autoforeuse TB "KNAUF" 3,5x25. (matériau) | 8.000 | 0.02 | 0.16 |
| mt12ppk010j | m² | Plaque de plâtre DF / NF EN 520 - 1200 / longueur / 15 / bord affiné, coupe-feu "KNAUF". (matériau) | 4.000 | 12.39 | 49.56 |
| mt12ptk010cg | U | Vis autoforeuse TN "KNAUF" 3,5x45. (matériau) | 15.000 | 0.02 | 0.30 |
| mt12ptk010ch | U | Vis autoforeuse TN "KNAUF" 3,9x55. (matériau) | 15.000 | 0.02 | 0.30 |
| mt12ptk010ci | U | Vis autoforeuse TN "KNAUF" 4,2x70. (matériau) | 15.000 | 0.09 | 1.35 |
| mt12pik010b | kg | Pâte de joints Jointfiller F-1 GLS "KNAUF", selon NF EN 13963. (matériau) | 1.400 | 1.81 | 2.53 |
| mt12pck010a | m | Bande de joints "KNAUF" de 50 mm de largeur. (matériau) | 1.600 | 0.05 | 0.08 |
| mo053 | h | Compagnon professionnel III/CP2 plaquiste. (main-d'œuvre) | 0.810 | 1.76 | 1.43 |
| mo100 | h | Ouvrier professionnel II/OP plaquiste. (main-d'œuvre) | 0.810 | 1.08 | 0.87 |
| % | % | Coûts directs complémentaires | 2 % | 124.61 | 2.49 |
|  |  | Coûts directs |  |  | 127.10 |
