# Support de plancher flottant constitué d'anneau de coffrage en polystyrène

- Propriété du fichier: CYPE INGENIEROS, S.A.
- Format: FIEBDC-3/2002
- Zone géographique: Cameroun
- Coûts indirects: 3.00 %
- Frais généraux: 13.00 %
- Bénéfice: 6.00 %
- TVA: 19.25 %

**FSQ090** U Support de plancher flottant constitué d'anneau de coffrage en polystyrène, de 25 mm de hauteur, sur nappe drainante, pour le remplissage postérieur avec du mortier et la mise en place du revêtement (non compris dans ce prix).
Fourniture et mise en place de support de plancher flottant constitué d'anneau de coffrage en polystyrène, de 25 mm de hauteur et 240 mm de diamètre, sur nappe drainante, pour le remplissage postérieur avec du mortier et la mise en place du revêtement (non compris dans ce prix). Comprend l'implantation.
Inclut: Implantation. Mise en place du support.
Critère de métré de projet: Nombre d'unités prévues, selon documentation graphique du Projet.
Critère de mesure de l'ouvrage: On mesurera le nombre d'unités réellement exécutées selon les spécifications du Projet.

| Code | U | Désignation | Quantité | Prix | Montant |
|---|---|---|---|---|---|
| mt18jrs700a | U | Support de plancher flottant constitué d'anneau de coffrage en polystyrène, de 25 mm de hauteur et 240 mm de diamètre, pour remplissage avec du mortier. (matériau) | 1.000 | 1.31 | 1.31 |
| mo011 | h | Compagnon professionnel III/CP2 monteur. (main-d'œuvre) | 0.114 | 1.76 | 0.20 |
| mo080 | h | Ouvrier professionnel II/OP monteur. (main-d'œuvre) | 0.114 | 1.08 | 0.12 |
| % | % | Coûts directs complémentaires | 2 % | 1.63 | 0.03 |
|  |  | Coûts directs |  |  | 1.66 |
