# Plinthe de PVC à revêtir, de 50 mm de hauteur, fixé avec un adhésif

- Propriété du fichier: CYPE INGENIEROS, S.A.
- Format: FIEBDC-3/2002
- Zone géographique: Cameroun
- Devise: XAF
- Coûts indirects: 3.00 %
- Frais généraux: 13.00 %
- Bénéfice: 6.00 %
- TVA: 19.25 %

**FST020** m Plinthe de PVC à revêtir, de 50 mm de hauteur, fixé avec un adhésif.
Plinthe de PVC à revêtir, de 50 mm de hauteur, couleur, avec ruban adhésif. Comprend le nettoyage et la préparation de la surface support, l'implantation et la fixation de la plinthe avec un adhésif.
Inclut: Nettoyage et préparation de la surface support. Implantation. Découpe, mise en place et fixation de la plinthe.
Critère de métré de projet: Longueur mesurée selon documentation graphique du Projet, sans inclure les largeurs de passage. Le métré par casses et découpes n'a pas été augmenté, puisque 5% de pièces de plus ont été considérées dans la décomposition.
Critère de mesure de l'ouvrage: On mesurera la longueur réellement exécutée selon les spécifications du Projet.

| Code | U | Désignation | Quantité | Prix | Montant |
|---|---|---|---|---|---|
| mt18dww010 | kg | Adhésif de contact à base de résine acrylique en dispersion aqueuse, pour revêtement de sol en caoutchouc, linoléum, PVC, moquette et textile. (matériau) | 0.050 | 3695.96 | 184.80 |
| mt18rpv060a | m | Plinthe de PVC à revêtir, de 50 mm de hauteur, couleur, avec ruban adhésif, fourni en tronçons de 2,5 m de longueur. (matériau) | 1.050 | 919.99 | 965.99 |
| mo027 | h | Compagnon professionnel III/CP2 poseur de moquettes et de revêtements textiles. (main-d'œuvre) | 0.057 | 1047.01 | 59.68 |
| % | % | Frais de chantier des unités d'ouvrage | 2 % | 1210.47 | 24.21 |
|  |  | Coûts directs |  |  | 1234.68 |
