# Mise en place et fixation d'un précadre métallique

- Propriété du fichier: CYPE INGENIEROS, S.A.
- Format: FIEBDC-3/2002
- Zone géographique: Cameroun
- Coûts indirects: 3.00 %
- Frais généraux: 13.00 %
- Bénéfice: 6.00 %
- TVA: 19.25 %

**FXM070** U Mise en place et fixation d'un précadre métallique, via la pose sur le mur des pattes d'ancrage avec du mortier de ciment, confectionné sur chantier, avec additif hydrofuge, dosage 1:4, pour fixer dessus par la suite le cadre de la menuiserie extérieure de jusqu'à 2 m² de surface.
Mise en place et fixation d'un précadre en aluminium ou en acier galvanisé, via la pose sur le mur des pattes d'ancrage avec du mortier de ciment, confectionné sur chantier, avec additif hydrofuge, dosage 1:4, pour fixer dessus par la suite le cadre de la menuiserie extérieure de jusqu'à 2 m² de surface. Comprend l'implantation, les ouvertures et les rebouchages pour les ancrages, le nivellement et la mise d'aplomb.
Inclut: Implantation. Réalisation d'ouvertures. Nivellement et mise d'aplomb. Bouchage des trous.
Critère de métré de projet: Nombre d'unités prévues, selon documentation graphique du Projet.
Critère de mesure de l'ouvrage: On mesurera le nombre d'unités réellement exécutées selon les spécifications du Projet.

| Code | U | Désignation | Quantité | Prix | Montant |
|---|---|---|---|---|---|
| mt08aaa010a | m³ | Eau. (matériau) | 0.006 | 1.50 | 0.01 |
| mt01arg005a | t | Sable de carrière, pour mortier préparé sur chantier. (matériau) | 0.015 | 16.06 | 0.24 |
| mt08cem000a | kg | Ciment gris en sacs. (matériau) | 3.800 | 0.11 | 0.42 |
| mt08adt010 | kg | Additif hydrofuge pour imperméabilisation des mortiers ou des bétons. (matériau) | 0.076 | 1.20 | 0.09 |
| mq06hor010 | h | Bétonnière. (matériel) | 0.007 | 1.14 | 0.01 |
| mo020 | h | Compagnon professionnel III/CP2 VRD espaces privés. (main-d'œuvre) | 0.309 | 1.71 | 0.53 |
| mo113 | h | Ouvrier d'exécution I/OE1 VRD espaces privés. (main-d'œuvre) | 0.400 | 1.04 | 0.42 |
| % | % | Coûts directs complémentaires | 2 % | 1.72 | 0.03 |
|  |  | Coûts directs |  |  | 1.75 |
