# Marche en bois massif de pin sylvestre (Pinus sylvestris)

- Propriété du fichier: CYPE INGENIEROS, S.A.
- Format: FIEBDC-3/2002
- Zone géographique: Cameroun
- Coûts indirects: 3.00 %
- Frais généraux: 13.00 %
- Bénéfice: 6.00 %
- TVA: 19.25 %

**FYB010** U Marche en bois massif de pin sylvestre (Pinus sylvestris), de 80x30x3,2 cm, constitué d'un panneau contrecollé à lame continue, avec vernissage en atelier avec vernis synthétique avec finition brillante, placé via un système de fixation occultée sur un limon métallique d'escalier.
Fourniture et mise en place via un système de fixation occultée, sur un limon métallique d'escalier intérieur, de marche en bois massif de pin sylvestre (Pinus sylvestris), de 80x30x3,2 cm, constitué d'un panneau contrecollé à lame continue, avec vernissage en atelier sur toutes ses faces et tous ses côtés, avec vernis de polyuréthane, finition brillante. Comprend accessoires et éléments pour fixation de la marche, repassage des imperfections et le nettoyage final.
Inclut: Mise en place et fixation, dans le sens ascendant, des marches. Vérification de sa planéité et de sa position. Nettoyage du tronçon.
Critère de métré de projet: Nombre d'unités prévues, selon documentation graphique du Projet.
Critère de mesure de l'ouvrage: On mesurera le nombre d'unités réellement exécutées selon les spécifications du Projet.

| Code | U | Désignation | Quantité | Prix | Montant |
|---|---|---|---|---|---|
| mt07mee250aaa | U | Marche en bois massif de pin sylvestre (Pinus sylvestris), de 80x30x3,2 cm, constitué d'un panneau contrecollé à lame continue, avec vernissage en atelier sur toutes ses faces et tous ses côtés, avec vernis de polyuréthane, finition brillante. (matériau) | 1.000 | 32.97 | 32.97 |
| mt07mee541a | U | Accessoires et éléments pour fixation occultée de marche en bois massif sur limon métallique d'escalier. (matériau) | 1.000 | 2.68 | 2.68 |
| mo017 | h | Compagnon professionnel III/CP2 menuisier bois. (main-d'œuvre) | 0.251 | 1.74 | 0.44 |
| mo058 | h | Ouvrier professionnel II/OP menuisier bois. (main-d'œuvre) | 0.251 | 1.09 | 0.27 |
| % | % | Coûts directs complémentaires | 2 % | 36.36 | 0.73 |
|  |  | Coûts directs |  |  | 37.09 |
