# Cheville mécanique de sécurité à verrouillage de forme

- Propriété du fichier: CYPE INGENIEROS, S.A.
- Format: FIEBDC-3/2002
- Zone géographique: Cameroun
- Coûts indirects: 3.00 %
- Frais généraux: 13.00 %
- Bénéfice: 6.00 %
- TVA: 19.25 %

**GXM040** U Cheville mécanique de sécurité à verrouillage de forme, d'acier galvanisé qualité 8.8, selon NF EN ISO 898-1, M12x125/50, à mettre en place avant la pièce à fixer, de 12 mm de diamètre et 210 mm de longueur, inséré dans un trou de 22 mm de diamètre et 125 mm de profondeur, réalisée avec une perceuse avec marteau percuteur et mèche, sur élément fissuré ou non fissuré en béton de 20 N/mm² de résistance caractéristique minimale et 50 N/mm² de résistance caractéristique maximale.
Cheville mécanique de sécurité à verrouillage de forme, d'acier galvanisé qualité 8.8, selon NF EN ISO 898-1, M12x125/50, à mettre en place avant la pièce à fixer, de 12 mm de diamètre et 210 mm de longueur, inséré dans un trou de 22 mm de diamètre et 125 mm de profondeur, réalisée avec une perceuse avec marteau percuteur et mèche, sur élément fissuré ou non fissuré en béton de 20 N/mm² de résistance caractéristique minimale et 50 N/mm² de résistance caractéristique maximale. Comprend l'implantation, la mise en place de la pièce à fixer, réalisation de la perforation avec une perceuse munie d'un marteau piqueur et d'une mèche de taille adaptée, le nettoyage de la poussière résultante dans le trou avec de l'air sous pression, insertion de l'ancrage dans la perforation, la mise en place de l'ancrage avec l'outil indiqué par le fabricant, l'application de la paire de serrage, sur le boulon, avec une clé dynamométrique et le nettoyage des restes excédants.
Inclut: Implantation de la position de l'ancrage. Mise en place de la pièce à fixer. Exécution de la perforation. Nettoyage de la poussière résultante. Introduction de l'ancrage. Mise en place de l'ancrage. Application du couple de serrage avec une clé dynamométrique. Nettoyage des restes excédants.
Critère de métré de projet: Nombre d'unités prévues, selon documentation graphique du Projet.
Critère de mesure de l'ouvrage: On mesurera le nombre d'unités réellement exécutées selon les spécifications du Projet.

| Code | U | Désignation | Quantité | Prix | Montant |
|---|---|---|---|---|---|
| mt26ahi050i | U | Cheville mécanique de sécurité à verrouillage de forme, d'acier galvanisé qualité 8.8, selon NF EN ISO 898-1, M12x125/50, à mettre en place avant la pièce à fixer, de 12 mm de diamètre et 210 mm de longueur, composé de corps avec tête filetée et base en forme de cône, écrou, rondelle, chemise avec marquage de mise en place et butée pour bague d'expansion et de taraudage, section en plastique, et bague d'expansion et de taraudage, pour fixation de pièces de 50 mm d'épaisseur maximale sur des éléments en béton, fissurés ou non fissurés. (matériau) | 1.000 | 29.93 | 29.93 |
| mo020 | h | Compagnon professionnel III/CP2 construction. (main-d'œuvre) | 0.072 | 1.71 | 0.12 |
| mo112 | h | Ouvrier d'exécution I/OE2 construction. (main-d'œuvre) | 0.072 | 1.06 | 0.08 |
| % | % | Coûts directs complémentaires | 2 % | 30.13 | 0.60 |
|  |  | Coûts directs |  |  | 30.73 |
