# Démontage d'un appareillage électrique à encastrer pour intérieur

- Propriété du fichier: CYPE INGENIEROS, S.A.
- Format: FIEBDC-3/2002
- Zone géographique: Cameroun
- Devise: XAF
- Coûts indirects: 3.00 %
- Frais généraux: 13.00 %
- Bénéfice: 6.00 %
- TVA: 19.25 %

**TLD090** U Démontage d'un appareillage électrique à encastrer pour intérieur, avec des moyens manuels et récupération du matériau pour sa localisation postérieure à un autre emplacement, l'ordre d'exécution du processus étant inverse à celui de son installation, et chargement manuel dans le camion ou la benne.
Démontage d'un appareillage électrique à encastrer pour intérieur, avec des moyens manuels et récupération du matériau pour sa localisation postérieure à un autre emplacement, l'ordre d'exécution du processus étant inverse à celui de son installation, et chargement manuel dans le camion ou la benne.
Inclut: Démontage de l'élément. Classement et étiquetage. Stockage des matériaux à réutiliser. Chargement manuel du matériau à réutiliser sur le camion. Retrait et entassement des restes de travaux. Nettoyage des restes d'ouvrage. Chargement manuel des restes de travaux dans le camion ou la benne.
Critère de métré de projet: Nombre d'unités prévues, selon documentation graphique du Projet.
Critère de mesure de l'ouvrage: On mesurera le nombre d'unités réellement démontées selon les spécifications du Projet.
Critère d'évaluation économique: Le prix ne comprend pas l'arrachement des boîtes encastrées dans la paroi verticale.

| Code | U | Désignation | Quantité | Prix | Montant |
|---|---|---|---|---|---|
| mo102 | h | Ouvrier professionnel II/OP électricien. (main-d'œuvre) | 0.087 | 666.37 | 57.97 |
| % | % | Frais de chantier des unités d'ouvrage | 2 % | 57.97 | 1.16 |
|  |  | Coûts directs |  |  | 59.13 |
