# Module de purification de l'air pour récupérateur de chaleur air-air

- Propriété du fichier: CYPE Ingenieros S.A.
- Format: FIEBDC-3/2016
- Logiciel: Générateur de prix de la construction. CYPE Ingenieros, S.A.
- Date: 07/02/2023
- Zone géographique: Cameroun
- Devise: XAF
- Coûts indirects: 3 %
- Frais généraux: 13 %
- Bénéfice: 6 %
- TVA: 19.25 %

## T Équipements techniques

### TV Climatisation et ventilation

#### TVA Distribution d'air

**TVA490** U Module de purification de l'air pour récupérateur de chaleur air-air.
Module de purification de l'air pour récupérateur de chaleur air-air, avec destruction de la charge virale et bactérienne, suppression des contaminants et réduction d'odeurs désagréables, via un ioniseur à plasma par photocatalyse avec une lampe UV, plage de débit d'air de 2500 à 4000 m³/h, débit d'air nominal 3100 m³/h, débit d'air minimal 2000 m³/h, débit d'air maximum 4000 m³/h, perte de charge sans filtre 10 Pa, perte de charge avec filtre 90 Pa, consommation d'électricité sans filtre 40 W, consommation d'électricité avec filtre 200 W, alimentation monophasée à 230 V, réduction moyenne de la charge virale supérieure à 98%, réduction de la charge bactérienne supérieure à 97% et réduction moyenne de 50% des composés organiques volatils.
Inclut: Mise en place et fixation. Connexion et contrôle de son bon fonctionnement.
Critère pour le métré: Nombre d'unités prévues, selon documentation graphique du Projet.
Critère pour le mémoire: On mesurera le nombre d'unités réellement exécutées selon les spécifications du Projet.

| Code | U | Désignation | Quantité | Prix |
|---|---|---|---|---|
| mt42lmf605m | U | Module de purification de l'air pour récupérateur de chaleur air-air, avec destruction de la charge virale et bactérienne, suppression des contaminants et réduction d'odeurs désagréables, via un ioniseur à plasma par photocatalyse avec une lampe UV, plage de débit d'air de 2500 à 4000 m³/h, débit d'air nominal 3100 m³/h, débit d'air minimal 2000 m³/h, débit d'air maximum 4000 m³/h, perte de charge sans filtre 10 Pa, perte de charge avec filtre 90 Pa, consommation d'électricité sans filtre 40 W, consommation d'électricité avec filtre 200 W, alimentation monophasée à 230 V, réduction moyenne de la charge virale supérieure à 98%, réduction de la charge bactérienne supérieure à 97% et réduction moyenne de 50% des composés organiques volatils. (matériau) | 1 |  |
| mo005 | h | Compagnon professionnel III/CP2 installateur de climatisation. (main-d'œuvre) | 0.228 | 1457.54 |
| mo104 | h | Ouvrier professionnel II/OP installateur de climatisation. (main-d'œuvre) | 0.228 | 907.81 |
| % | % | Frais de chantier des unités d'ouvrage | 2 % |  |
