# Récupérateur enthalpique

- Propriété du fichier: CYPE INGENIEROS, S.A.
- Format: FIEBDC-3/2002
- Zone géographique: Cameroun
- Coûts indirects: 3.00 %
- Frais généraux: 13.00 %
- Bénéfice: 6.00 %
- TVA: 19.25 %

**TVA290** U Récupérateur enthalpique, modèle pour montage horizontal, de dimensions 290x900x900 mm, poids 38 kg, débit d'air à une vitesse maximale 350 m³/h, consommation électrique des ventilateurs 182 W avec alimentation monophasée à 230 V, pression statique à une vitesse maximale/minimale: 125/83 Pa, pression sonore à une vitesse maximale/minimale à 1,5 m: 35/32 dBA, efficacité thermique à une vitesse maximale/minimale: 74,5/79,5%, diamètre des conduits 150 mm.
Fourniture et installation de récupérateur enthalpique, modèle pour montage horizontal, de dimensions 290x900x900 mm, poids 38 kg, débit d'air à une vitesse maximale 350 m³/h, consommation électrique des ventilateurs 182 W avec alimentation monophasée à 230 V, pression statique à une vitesse maximale/minimale: 125/83 Pa, pression sonore à une vitesse maximale/minimale à 1,5 m: 35/32 dBA, efficacité thermique à une vitesse maximale/minimale: 74,5/79,5%, diamètre des conduits 150 mm, connectable à un réseau TCC-Link, avec changement de mode automatique d'opération de récupération à free cooling ou vice-versa et configuration depuis la commande à distance du débit et de la pression d'aire, réarmement automatique et alarme de filtres sales. Totalement monté, connecté et testé.
Inclut: Implantation. Mise en place et fixation du récupérateur. Connexion au réseau électrique.
Critère de métré de projet: Nombre d'unités prévues, selon documentation graphique du Projet.
Critère de mesure de l'ouvrage: On mesurera le nombre d'unités réellement exécutées selon les spécifications du Projet.

| Code | U | Désignation | Quantité | Prix | Montant |
|---|---|---|---|---|---|
| mt42tsb305c | U | Récupérateur enthalpique, modèle pour montage horizontal, de dimensions 290x900x900 mm, poids 38 kg, débit d'air à une vitesse maximale 350 m³/h, consommation électrique des ventilateurs 182 W avec alimentation monophasée à 230 V, pression statique à une vitesse maximale/minimale: 125/83 Pa, pression sonore à une vitesse maximale/minimale à 1,5 m: 35/32 dBA, efficacité thermique à une vitesse maximale/minimale: 74,5/79,5%, diamètre des conduits 150 mm, connectable à un réseau TCC-Link, avec changement de mode automatique d'opération de récupération à free cooling ou vice-versa et configuration depuis la commande à distance du débit et de la pression d'aire, réarmement automatique et alarme de filtres sales. (matériau) | 1.000 | 2041.83 | 2041.83 |
| mo005 | h | Compagnon professionnel III/CP2 installateur de climatisation. (main-d'œuvre) | 0.906 | 1.76 | 1.59 |
| mo104 | h | Ouvrier professionnel II/OP installateur de climatisation. (main-d'œuvre) | 0.906 | 1.08 | 0.98 |
| % | % | Coûts directs complémentaires | 2 % | 2044.40 | 40.89 |
|  |  | Coûts directs |  |  | 2085.29 |
