# Unité extérieure d'air conditionné, pour système VRF

- Propriété du fichier: CYPE Ingenieros S.A.
- Format: FIEBDC-3/2016
- Logiciel: Générateur de prix de la construction. CYPE Ingenieros, S.A.
- Date: 19/09/2024
- Zone géographique: Cameroun
- Devise: XAF
- Coûts indirects: 3 %
- Frais généraux: 13 %
- Bénéfice: 6 %
- TVA: 19.25 %

## T Équipements techniques

### TV Climatisation et ventilation

#### TVI Système Mitsubishi Heavy Industries à débit de réfrigérant variable

**TVI100** U Unité extérieure d'air conditionné, pour système VRF.
Unité extérieure d'air conditionné, système air-air multisplit Micro KXZ avec débit variable de réfrigérant, pompe à chaleur, pour gaz R-410A, alimentation monophasée (230V/50Hz), modèle FDC121KXZEN1 "MITSUBISHI HEAVY INDUSTRIES", puissance frigorifique nominale 12,1 kW (température de bulbe sec de l'air extérieur 35°C, température de bulbe humide de l'air intérieur 19°C), SEER 8,15, EER 3,82, consommation électrique nominale en refroidissement 3,16 kW, intervalle de fonctionnement de température de l'air extérieur en refroidissement de -15 à 43°C, puissance calorifique nominale 12,1 kW (température de bulbe humide de l'air extérieur 6°C, température de bulbe sec de l'air intérieur 20°C), SCOP 4,63, COP 3,91, consommation électrique nominale en chauffage 3,09 kW, intervalle de fonctionnement de température de l'air extérieur en chauffage de -20 à 15,5°C, de 845x970x370 mm, 85 kg, niveau sonore 53 dBA, débit d'air 4500 m³/h, intervalle de capacité connectable entre le 80 et le 150%, détendeur électronique, ventilateur axial et bus de données Superlink II. Comprend les éléments antivibratoires de sol.
Critère d'évaluation économique: Le prix ne comprend ni la canalisation ni le câblage électrique d'alimentation.
Inclut: Implantation. Mise en place et fixation. Connexion aux lignes frigorifiques. Connexion au réseau électrique. Connexion au réseau de tout à l'égout. Mise en marche.
Critère pour le métré: Nombre d'unités prévues, selon documentation graphique du Projet.
Critère pour le mémoire: On mesurera le nombre d'unités réellement exécutées selon les spécifications du Projet.

| Code | U | Désignation | Quantité | Prix | Montant |
|---|---|---|---|---|---|
| mt42mhi295a | U | Unité extérieure d'air conditionné, système air-air multisplit Micro KXZ avec débit variable de réfrigérant, pompe à chaleur, pour gaz R-410A, alimentation monophasée (230V/50Hz), modèle FDC121KXZEN1 "MITSUBISHI HEAVY INDUSTRIES", puissance frigorifique nominale 12,1 kW (température de bulbe sec de l'air extérieur 35°C, température de bulbe humide de l'air intérieur 19°C), SEER 8,15, EER 3,82, consommation électrique nominale en refroidissement 3,16 kW, intervalle de fonctionnement de température de l'air extérieur en refroidissement de -15 à 43°C, puissance calorifique nominale 12,1 kW (température de bulbe humide de l'air extérieur 6°C, température de bulbe sec de l'air intérieur 20°C), SCOP 4,63, COP 3,91, consommation électrique nominale en chauffage 3,09 kW, intervalle de fonctionnement de température de l'air extérieur en chauffage de -20 à 15,5°C, de 845x970x370 mm, 85 kg, niveau sonore 53 dBA, débit d'air 4500 m³/h, intervalle de capacité connectable entre le 80 et le 150%, détendeur électronique, ventilateur axial et bus de données Superlink II. (matériau) | 1 | 5473006.09 | 5473006.090 |
| mt42www080 | U | Kit d'amortisseurs antivibration de sol, composé de quatre amortisseurs en caoutchouc, avec leurs vis, écrous et rondelles correspondants. (matériau) | 1 | 6811.46 | 6811.460 |
| mo005 | h | Compagnon professionnel III/CP2 installateur de climatisation. (main-d'œuvre) | 4.401 | 1775.06 | 7812.039 |
| mo104 | h | Ouvrier professionnel II/OP installateur de climatisation. (main-d'œuvre) | 4.401 | 1105.43 | 4864.997 |
| % | % | Frais de chantier des unités d'ouvrage | 2 % | 5492494.586 | 109849.892 |
|  |  | Coûts directs |  |  | 5602344.478 |

## Ressources

**mt42mhi295a** U Unité extérieure d'air conditionné
Données techniques: Coût énergétique 3911.047 MJ; Émission de CO2 267.639 kg
Déchets:
- emballage: re150101 Emballages en papier et en carton. (composant de déchet); quantité 0.18 kg; Code CED 15 01 01; Masse de l'élément 1 kg; Volume 0.001333 m3
- emballage: re170203 Plastique. (composant de déchet); quantité 0.09 kg; Code CED 17 02 03; Masse de l'élément 1 kg; Volume 0.001667 m3
