# Contrôleur de débit de ligne frigorifique

- Propriété du fichier: CYPE INGENIEROS, S.A.
- Format: FIEBDC-3/2002
- Zone géographique: Cameroun
- Coûts indirects: 3.00 %
- Frais généraux: 13.00 %
- Bénéfice: 6.00 %
- TVA: 19.25 %

**TVI110** U Contrôleur de débit de ligne frigorifique, de 4 sorties pour gaz R-410A, système air-air multisplit avec débit variable de réfrigérant et récupération de chaleur, pour un maximum de 16 unités intérieures fonctionnement sur le même mode, modèle PFD1123X4-E "MITSUBISHI HEAVY INDUSTRIES".
Fourniture et installation de contrôleur de débit de ligne frigorifique, de 4 sorties pour gaz R-410A, système air-air multisplit avec débit variable de réfrigérant et récupération de chaleur, pour un maximum de 16 unités intérieures fonctionnement sur le même mode, modèle PFD1123X4-E "MITSUBISHI HEAVY INDUSTRIES", avec une capacité maximum d'unités intérieures connectées en aval inférieure à 44,8 kW (11,2 kW x 4), alimentation monophasée (230V/50Hz) depuis l'unité intérieure ou depuis un circuit d'alimentation indépendant, avec un câble à 3 fils et boîte de relais pour communication avec l'unité intérieure. Totalement monté et connecté.
Inclut: Connexion.
Critère de métré de projet: Nombre d'unités prévues, selon documentation graphique du Projet.
Critère de mesure de l'ouvrage: On mesurera le nombre d'unités réellement exécutées selon les spécifications du Projet.

| Code | U | Désignation | Quantité | Prix | Montant |
|---|---|---|---|---|---|
| mt42mhi550D | U | Contrôleur de débit de ligne frigorifique, de 4 sorties pour gaz R-410A, système air-air multisplit avec débit variable de réfrigérant et récupération de chaleur, pour un maximum de 16 unités intérieures fonctionnement sur le même mode, modèle PFD1123X4-E "MITSUBISHI HEAVY INDUSTRIES", avec une capacité maximum d'unités intérieures connectées en aval inférieure à 44,8 kW (11,2 kW x 4), alimentation monophasée (230V/50Hz) depuis l'unité intérieure ou depuis un circuit d'alimentation indépendant, avec un câble à 3 fils et boîte de relais pour communication avec l'unité intérieure. (matériau) | 1.000 | 4564.23 | 4564.23 |
| mo005 | h | Compagnon professionnel III/CP2 installateur de climatisation. (main-d'œuvre) | 0.566 | 1.76 | 1.00 |
| mo104 | h | Ouvrier professionnel II/OP installateur de climatisation. (main-d'œuvre) | 0.566 | 1.08 | 0.61 |
| % | % | Coûts directs complémentaires | 2 % | 4565.84 | 91.32 |
|  |  | Coûts directs |  |  | 4657.16 |
