# Pompe à chaleur pour production d'E.C.S

- Propriété du fichier: CYPE Ingenieros S.A.
- Format: FIEBDC-3/2016
- Logiciel: Générateur de prix de la construction. CYPE Ingenieros, S.A.
- Date: 01/07/2021
- Zone géographique: Cameroun
- Devise: XAF
- Coûts indirects: 3 %
- Frais généraux: 13 %
- Bénéfice: 6 %
- TVA: 19.25 %

## T Équipements techniques

### TV Climatisation et ventilation

#### TVP PAC et roof-top

**TVP080** U Pompe à chaleur pour production d'E.C.S., air-eau, pour installation en intérieur, avec interface d'utilisateur avec écran LCD et contrôle digital, puissance calorifique nominale de 2 kW, COP = 3,47, réservoir d'E.C.S. en acier vitrifié de 240 litres, profil de consommation XL, dimensions 1932x624x624 mm, résistance électrique d'appui de 0 kW, alimentation monophasée à 230 V, limites opératives: entrée d'air entre 5°C et 35°C, sortie d'eau à 60°C (70°C avec la résistance électrique d'appui). Totalement montée, connectée et mise en marche par l'entreprise installatrice pour le contrôle de son bon fonctionnement.

| Code | U | Désignation | Quantité | Prix |
|---|---|---|---|---|
| mt42jun010cd | U | Pompe à chaleur pour production d'E.C.S., air-eau, pour installation en intérieur, avec interface d'utilisateur avec écran LCD et contrôle digital, puissance calorifique nominale de 2 kW, COP = 3,47, réservoir d'E.C.S. en acier vitrifié de 240 litres, profil de consommation XL, dimensions 1932x624x624 mm, résistance électrique d'appui de 0 kW, alimentation monophasée à 230 V, limites opératives: entrée d'air entre 5°C et 35°C, sortie d'eau à 60°C (70°C avec la résistance électrique d'appui). (matériau) | 1 |  |
| mt37sve010d | U | Vanne à sphère en laiton nickelé à visser de 1". (matériau) | 1 | 7845.27 |
| mt37sve010c | U | Vanne à sphère en laiton nickelé à visser de 3/4". (matériau) | 1 | 4756.82 |
| mo005 | h | Compagnon professionnel III/CP2 installateur de climatisation. (main-d'œuvre) | 0.919 | 1103.42 |
| mo104 | h | Ouvrier professionnel II/OP installateur de climatisation. (main-d'œuvre) | 0.919 | 685.79 |
| % | % | Frais de chantier des unités d'ouvrage | 2 % |  |

## Ressources

**mt42jun010cd** U Pompe à chaleur pour production d'E.C.S
Données techniques: Coût énergétique 11760.223 MJ; Émission de CO2 333.686 kg
Déchets:
- emballage: re150101 Emballages en papier et en carton. (composant de déchet); quantité 2.278 kg; Code CED 15 01 01; Masse de l'élément 1 kg; Volume 0.001333 m3
- emballage: re170201 Bois. (composant de déchet); quantité 3.092 kg; Code CED 17 02 01; Masse de l'élément 1 kg; Volume 0.000909 m3

**mt37sve010d** U Vanne à sphère en laiton nickelé à visser de 1"
Données techniques: Coût énergétique 211.239 MJ; Émission de CO2 11.677 kg
Déchets:
- emballage: re150101 Emballages en papier et en carton; quantité 0.072 kg

**mt37sve010c** U Vanne à sphère en laiton nickelé à visser de 3/4"
Données techniques: Coût énergétique 180.439 MJ; Émission de CO2 9.983 kg
Déchets:
- emballage: re150101 Emballages en papier et en carton; quantité 0.072 kg
