# Fourniture et mise en place à l'extrémité extérieure du conduit d'extraction (bouche d'expulsion) de casquette contre la pluie de tôle galvanisée

- Propriété du fichier: CYPE INGENIEROS, S.A.
- Format: FIEBDC-3/2002
- Zone géographique: Cameroun
- Devise: XAF
- Coûts indirects: 3.00 %
- Frais généraux: 13.00 %
- Bénéfice: 6.00 %
- TVA: 19.25 %

**TVV030** U Fourniture et mise en place à l'extrémité extérieure du conduit d'extraction (bouche d'expulsion) de casquette contre la pluie de tôle galvanisée, pour conduit de sortie de 250 mm de diamètre extérieur en toiture inclinée avec recouvrement en ardoise, finition lisse, avec maille de protection contre l'entrée de feuilles et d'oiseaux, bavette en plomb et fût de raccordement au conduit.
Fourniture et mise en place à l'extrémité extérieure du conduit d'extraction (bouche d'expulsion) de casquette contre la pluie de tôle galvanisée, pour conduit de sortie de 250 mm de diamètre extérieur en toiture inclinée avec recouvrement en ardoise, finition lisse, avec maille de protection contre l'entrée de feuilles et d'oiseaux, bavette en plomb et fût de raccordement au conduit.
Inclut: Implantation. Mise en place.
Critère de métré de projet: Nombre d'unités prévues, selon documentation graphique du Projet.
Critère de mesure de l'ouvrage: On mesurera le nombre d'unités réellement exécutées selon les spécifications du Projet.

| Code | U | Désignation | Quantité | Prix | Montant |
|---|---|---|---|---|---|
| mt42svs270ip | U | Casquette contre la pluie de tôle galvanisée, pour conduit de sortie de 250 mm de diamètre extérieur en toiture inclinée avec recouvrement en ardoise, finition lisse, avec maille de protection contre l'entrée de feuilles et d'oiseaux, bavette en plomb et fût de raccordement au conduit. (matériau) | 1.000 | 117671.28 | 117671.28 |
| mo011 | h | Compagnon professionnel III/CP2 monteur. (main-d'œuvre) | 0.190 | 1078.04 | 204.83 |
| mo080 | h | Ouvrier professionnel II/OP monteur. (main-d'œuvre) | 0.095 | 667.51 | 63.41 |
| % | % | Frais de chantier des unités d'ouvrage | 2 % | 117939.52 | 2358.79 |
|  |  | Coûts directs |  |  | 120298.31 |
