# Perforation pour le passage des installations

- Propriété du fichier: CYPE INGENIEROS, S.A.
- Format: FIEBDC-3/2002
- Zone géographique: Cameroun
- Coûts indirects: 3.00 %
- Frais généraux: 13.00 %
- Bénéfice: 6.00 %
- TVA: 19.25 %

**TXP040** U Perforation pour le passage des installations, par voie sèche, réalisée dans le plancher en béton avec entrevous et couche de compression, de 182 mm de diamètre, jusqu'à une profondeur maximale de 35 cm, via perforeuse avec couronne diamantée et charge des décombres manuel.
Perforation humide pour le passage des installations, par voie sèche, réalisée dans le plancher en béton avec entrevous et couche de compression, de 182 mm de diamètre, jusqu'à une profondeur maximale de 35 cm, via perforeuse avec couronne diamantée. Comprend le nettoyage, le regroupement, le retrait et la charge manuel des décombres dans le camion ou la benne.
Inclut: Implantation des zones à perforer. Perforation avec une couronne diamantée. Fragmentation des décombres en pièces maniables. Retrait et stockage des décombres. Nettoyage des restes d'ouvrage. Charge manuelle des décombres dans le camion ou la benne.
Critère de métré de projet: Nombre d'unités prévues, selon documentation graphique du Projet.
Critère de mesure de l'ouvrage: On mesurera le nombre d'unités réellement exécutées selon les spécifications du Projet.

| Code | U | Désignation | Quantité | Prix | Montant |
|---|---|---|---|---|---|
| mq05per010 | h | Perforeuse avec couronne diamantée et support, par voie humide. (matériel) | 0.201 | 16.41 | 3.30 |
| mo113 | h | Ouvrier d'exécution I/OE1 construction. (main-d'œuvre) | 0.229 | 1.04 | 0.24 |
| % | % | Coûts directs complémentaires | 2 % | 3.54 | 0.07 |
|  |  | Coûts directs |  |  | 3.61 |
