# Béton à ferrailler dans les radiers

- Propriété du fichier: CYPE INGENIEROS, S.A.
- Format: FIEBDC-3/2002
- Zone géographique: Cameroun
- Devise: XAF
- Coûts indirects: 3.00 %
- Frais généraux: 13.00 %
- Bénéfice: 6.00 %
- TVA: 19.25 %

## B Aménagements extérieurs

### BG Gros oeuvre

#### BGI Infrastructure: aciers, bétons et coffrages

**BGI050** m³ Béton à ferrailler dans les radiers.
Béton à ferrailler dans les radiers, BCN: CPJ-CEM II/A 32,5 - TP - B 30 - 15/25 - E: 2a - BA - P 18-305, confectionné sur le chantier, et coulage avec des moyens manuels.
Inclut: Préparation du béton. Coulage et compactage du béton. Séchage du béton.
Critère pour le métré: Volume théorique, selon documentation graphique du Projet.
Critère pour le mémoire: On mesurera le volume théorique exécuté selon les spécifications du Projet, sans inclure les augmentations par excès d'excavation non autorisés.

| Code | U | Désignation | Quantité | Prix | Montant |
|---|---|---|---|---|---|
| mt08aaa010a | m³ | Eau. (matériau) | 0.189 | 1117.84 | 211.27 |
| mt01arg000a | m³ | Sable criblé. (matériau) | 0.402 | 16908.44 | 6797.19 |
| mt01arg001ar | m³ | Gros granulats homogénéisés, de taille maximale 15/25 mm. (matériau) | 0.755 | 18056.71 | 13632.82 |
| mt08cem000a | kg | Ciment gris en sacs. (matériau) | 483.000 | 81.23 | 39234.09 |
| mq06hor010 | h | Bétonnière électrique avec une capacité de gâchage de 160 l. (matériel) | 0.693 | 1703.07 | 1180.23 |
| au00auh040 |  | Vibreur de béton, électrique. | 1.000 | 0.00 | 0.00 |
| mo045 | h | Compagnon professionnel III/CP2 bétonneur. (main-d'œuvre) | 0.438 | 1843.02 | 807.24 |
| mo092 | h | Ouvrier professionnel II/OP bétonneur. (main-d'œuvre) | 0.526 | 1180.83 | 621.12 |
| mo113 | h | Ouvrier d'exécution I/OE1 construction. (main-d'œuvre) | 1.314 | 1092.56 | 1435.62 |
| mo112 | h | Ouvrier d'exécution I/OE2 construction. (main-d'œuvre) | 1.377 | 1110.44 | 1529.08 |
| % | % | Frais de chantier des unités d'ouvrage | 2 % | 65448.66 | 1308.97 |
|  |  | Coûts directs |  |  | 66757.63 |
