# Fouille en puits en terrain compact, allant jusqu'à 1,25 m de profondeur maximale, avec des moyens manuels, et le chargement manuel sur le camion

- Propriété du fichier: CYPE INGENIEROS, S.A.
- Format: FIEBDC-3/2002
- Zone géographique: Cameroun
- Devise: XAF
- Coûts indirects: 3.00 %
- Frais généraux: 13.00 %
- Bénéfice: 6.00 %
- TVA: 19.25 %

**BTO020** m³ Fouille en puits en terrain compact, allant jusqu'à 1,25 m de profondeur maximale, avec des moyens manuels, et le chargement manuel sur le camion.
Fouille en puits en terrain compact, allant jusqu'à 1,25 m de profondeur maximale, avec des moyens manuels, et le chargement manuel sur le camion.
Inclut: Implantation sur le terrain. Emplacement des points topographiques. Excavation en couches horizontales successives et extraction des terres. Chargement manuel des matériaux excavés sur le camion.
Critère de métré de projet: Volume moyen sur les sections théoriques de l'excavation, selon documentation graphique du Projet.
Critère de mesure de l'ouvrage: On mesurera le volume théorique exécuté selon les spécifications du Projet, sans inclure les augmentations par excès d'excavation non autorisés, ni le remblai nécessaire à la reconstruction de la section théorique par défauts imputables à l'entrepreneur. On mesurera l'excavation une fois réalisée et avant l'application d'un remblai. Si l'entrepreneur referme l'excavation avant que la mesure ait été conformée, il sera considéré qu'il consent à ce que détermine unilatéralement le directeur de l'exécution de l'ouvrage.
Critère d'évaluation économique: Le prix ne comprend pas le transport des matériaux excavés.

| Code | U | Désignation | Quantité | Prix | Montant |
|---|---|---|---|---|---|
| mo087 | h | Ouvrier professionnel II/OP VRD espaces publics. (main-d'œuvre) | 4.212 | 667.51 | 2811.55 |
| % | % | Frais de chantier des unités d'ouvrage | 2 % | 2811.55 | 56.23 |
|  |  | Coûts directs |  |  | 2867.78 |
