# Système T de filet de sécurité placé horizontalement avec des consoles

- Propriété du fichier: CYPE Ingenieros S.A.
- Format: FIEBDC-3/2016
- Logiciel: Générateur de prix de la construction. CYPE Ingenieros, S.A.
- Date: 19/09/2024
- Zone géographique: Cameroun
- Devise: XAF
- Coûts indirects: 3 %
- Frais généraux: 13 %
- Bénéfice: 6 %
- TVA: 19.25 %

## S Sécurité et santé

### SC Équipements de protection collective

#### SCF Protection périmétrique des rives de plancher

**SCF140** m Système T de filet de sécurité placé horizontalement avec des consoles.
Système T de filet de sécurité placé horizontalement, première mise en place, par montage sur le sol et élévation postérieure à l'étage, constitué: d'un filet de sécurité NF EN 1263-1 T A2 M60 Q M, de polyamide de haute ténacité, noué, de couleur blanche, amortissable en 10 poses; d'une console avec bras articulés espacés au plus de 4 m, de barres métalliques et d'appuis inférieurs, amortissable en 50 utilisations et embase pour l'ancrage au plancher, amortissables en 50 utilisations. Comprend corde de liaison en polypropylène, pour unir les filets et la corde d'attache en polypropylène, pour attacher la corde périmétrique des filets à un support adéquat.
Critère pour le métré: Longueur mesurée selon Plan général de coordination en matière de sécurité et de protection de la santé.
Critère pour le mémoire: La longueur mesurée sera celle réellement montée selon spécifications d'Étude ou d'Étude Basique de Sécurité et Santé.

| Code | U | Désignation | Quantité | Prix | Montant |
|---|---|---|---|---|---|
| mt50sph010ja | m² | Filet de sécurité NF EN 1263-1 T A2 M60 Q M, de polyamide de haute ténacité, noué, de couleur blanche. Corde de filet de calibre 4,5 mm. Énergie du filet A2 (entre 2,2 et 4,4 kJ). Configuration du filet carré, avec ralingue en polypropylène de 16 mm de diamètre. (matériau) | 0.322 | 3280.6 | 1056.353 |
| mt50spr170a | m | Corde de liaison NF EN 1263-1 N en polypropylène de haute ténacité, avec traitement aux rayons UV, D=8 mm et charge de rupture supérieure à 7,5 kN. (matériau) | 0.116 | 182.25 | 21.141 |
| mt50spr180a | m | Corde d'attache NF EN 1263-1 G en polypropylène de haute ténacité, avec traitement aux rayons UV, D=12 mm et charge de rupture supérieure à 20 kN. (matériau) | 0.22 | 315.91 | 69.500 |
| mt50sph120 | U | Console métallique composée de deux bras articulés, de 3,75 m de longueur chacun, séparés de 4 m, deux traverses, de 5,8 m de longueur chacune et deux appuis inférieurs. (matériau) | 0.003 | 875076.46 | 2625.229 |
| mt50sph121a | U | Embase métallique pour ancrage de la console au plancher. (matériau) | 0.01 | 64885.43 | 648.854 |
| mo119 | h | Compagnon professionnel III/CP2 Sécurité et Santé. (main-d'œuvre) | 0.275 | 1727.44 | 475.046 |
| mo120 | h | Ouvrier Sécurité et Santé. (main-d'œuvre) | 0.275 | 1065.7 | 293.068 |
| % | % | Frais de chantier des unités d'ouvrage | 2 % | 5189.191 | 103.784 |
|  |  | Coûts directs |  |  | 5292.975 |

Déchets:
- pose: mt50sph010ja; facteur de déchet 1

## Ressources

**mt50sph010ja** m² Filet de sécurité NF EN 1263-1 T A2 M60 Q M
Données techniques: Coût énergétique 35.167 MJ; Émission de CO2 1.746 kg; Code CED 17 02 03; Masse de l'élément 0.329 kg; Volume 0.000548 m3
Déchets:
- emballage: re170203 Plastique. (composant de déchet); quantité 0.034 kg; Code CED 17 02 03; Masse de l'élément 1 kg; Volume 0.001667 m3
