# Peinture au chloro-caoutchouc sur les parements horizontal et vertical dans des piscines

- Propriété du fichier: CYPE INGENIEROS, S.A.
- Format: FIEBDC-3/2002
- Zone géographique: Cameroun
- Devise: XAF
- Coûts indirects: 3.00 %
- Frais généraux: 13.00 %
- Bénéfice: 6.00 %
- TVA: 19.25 %

## A VRD et aménagements extérieurs

### AB Bassins et équipements de piscine

#### ABV Revêtements

**ABV050** m² Peinture au chloro-caoutchouc sur les parements horizontal et vertical dans des piscines.
Application manuelle de deux couches de peinture au chloro-caoutchouc, couleur bleue, finition satiné, texture lisse, la première couche diluée avec 20 à 30% de diluant formulé à base d'hydrocarbures aromatiques et la suivante diluée avec 5% du même produit, (rendement: 0,13 l/m² chaque couche); sur les parements horizontal et vertical de mortier ou de béton dans des piscines.
Critère d'évaluation économique: Le prix comprend la protection des éléments du contour qui pourraient être affectés pendant les travaux.
Inclut: Préparation et nettoyage préalable du support. Préparation du mélange. Application d'une couche de fond et une couche de finition.
Critère pour le métré: Surface mesurée selon documentation graphique du Projet.
Critère pour le mémoire: On mesurera la surface réellement exécutée selon les spécifications du Projet.

| Code | U | Désignation | Quantité | Prix | Montant |
|---|---|---|---|---|---|
| mt27pdj040a | l | Peinture à base de résines de chloro-caoutchouc, couleur couleur bleue, finition satiné, texture lisse et résistante aux alcalis; à appliquer à la brosse, au rouleau ou au pistolet. (matériau) | 0.260 | 13627.17 | 3543.06 |
| mt27wad100 | l | Dissolvant formulé à base d'hydrocarbures aromatiques à point d'ébullition élevé. (matériau) | 0.059 | 4810.59 | 283.82 |
| mo038 | h | Compagnon professionnel III/CP2 peintre. (main-d'œuvre) | 0.339 | 1727.44 | 585.60 |
| mo076 | h | Ouvrier professionnel II/OP peintre. (main-d'œuvre) | 0.339 | 1107.54 | 375.46 |
| % | % | Frais de chantier des unités d'ouvrage | 2 % | 4787.94 | 95.76 |
|  |  | Coûts directs |  |  | 4883.70 |
