# Chambre d'éclairage pour raccordement électrique

- Propriété du fichier: CYPE INGENIEROS, S.A.
- Format: FIEBDC-3/2002
- Zone géographique: Cameroun
- Devise: XAF
- Coûts indirects: 3.00 %
- Frais généraux: 13.00 %
- Bénéfice: 6.00 %
- TVA: 19.25 %

## A VRD et aménagements extérieurs

### AE Éclairage extérieur

#### AER Regards

**AER010** U Chambre d'éclairage pour raccordement électrique, préfabriquée en béton, sans fond, démontable, de 40x40x50 cm de mesures intérieures, avec parois rabaissées pour l'entrée des tubes, capable de supporter une charge de 400 kN, avec cadre en tôle galvanisée et couvercle en béton armé allégé, de 49,5x48,5 cm, pour chambre d'éclairage pour raccordement électrique, capable de supporter une charge de 125 kN.
Chambre d'éclairage pour raccordement électrique, préfabriquée en béton, sans fond, démontable, de 40x40x50 cm de mesures intérieures, avec parois rabaissées pour l'entrée des tubes, capable de supporter une charge de 400 kN, avec cadre en tôle galvanisée et couvercle en béton armé allégé, de 49,5x48,5 cm, pour chambre d'éclairage pour raccordement électrique, capable de supporter une charge de 125 kN.
Inclut: Implantation. Mise en place du regard préfabriqué. Exécution des trous pour la connexion des tubes. Connexion des tubes au regard. Mise en place du couvercle et des accessoires.
Critère de métré de projet: Nombre d'unités prévues, selon documentation graphique du Projet.
Critère de mesure de l'ouvrage: On mesurera le nombre d'unités réellement exécutées selon les spécifications du Projet.

| Code | U | Désignation | Quantité | Prix | Montant |
|---|---|---|---|---|---|
| mt35arg100c | U | Chambre d'éclairage pour raccordement électrique, préfabriquée en béton, sans fond, démontable, de 40x40x50 cm de mesures intérieures, avec parois rabaissées pour l'entrée des tubes, capable de supporter une charge de 400 kN. (matériau) | 1.000 | 7791.91 | 7791.91 |
| mt35arg105b | U | Cadre en tôle galvanisée et couvercle en béton armé allégé, de 49,5x48,5 cm, pour chambre d'éclairage pour raccordement électrique, capable de supporter une charge de 125 kN. (matériau) | 1.000 | 17279.80 | 17279.80 |
| mo041 | h | Compagnon professionnel III/CP2 VRD espaces publics. (main-d'œuvre) | 0.623 | 1047.01 | 652.29 |
| mo087 | h | Ouvrier professionnel II/OP VRD espaces publics. (main-d'œuvre) | 0.648 | 667.51 | 432.55 |
| % | % | Frais de chantier des unités d'ouvrage | 2 % | 26156.55 | 523.13 |
|  |  | Coûts directs |  |  | 26679.68 |
