# Module de clôture métallique en profilés creux. Mise en place avec des vis

- Propriété du fichier: CYPE INGENIEROS, S.A.
- Format: FIEBDC-3/2002
- Zone géographique: Cameroun
- Devise: XAF
- Coûts indirects: 3.00 %
- Frais généraux: 13.00 %
- Bénéfice: 6.00 %
- TVA: 19.25 %

## A VRD et aménagements extérieurs

### AL Clôtures et divisions

#### ALG Grilles et grillages métalliques

**ALG090** U Module de clôture métallique en profilés creux. Mise en place avec des vis.
Module de clôture métallique de 1980 mm de longueur, constitué de profilés creux avec couvercle supérieur, en acier galvanisé (Z 275) de 2 mm d'épaisseur, 80 mm de diamètre et 2000 mm de hauteur, avec un espacement maximal de 100 mm entre les profilés et une platine horizontale à la base, de 120 mm de largeur et 10 mm d'épaisseur, avec six trous. Fixation au support avec ancrage mécanique avec douille à expansion en polyamide et vis d'acier zingué, à tête fraisée, de 10 mm de diamètre et 160 mm de longueur.
Inclut: Implantation. Préparation des points d'ancrage. Présentation des modules. Applomb et nivellement des modules. Fixation des modules via l'ancrage de leurs éléments.
Critère pour le métré: Nombre d'unités prévues, selon documentation graphique du Projet.
Critère pour le mémoire: On mesurera le nombre d'unités réellement exécutées selon les spécifications du Projet.

| Code | U | Désignation | Quantité | Prix | Montant |
|---|---|---|---|---|---|
| mt26aae100ta | U | Module de clôture métallique de 1980 mm de longueur, constitué de profilés creux avec couvercle supérieur, en acier galvanisé (Z 275) de 2 mm d'épaisseur, 80 mm de diamètre et 2000 mm de hauteur, avec un espacement maximal de 100 mm entre les profilés et une platine horizontale à la base, de 120 mm de largeur et 10 mm d'épaisseur, avec six trous. (matériau) | 1.000 | 372075.87 | 372075.87 |
| mt26wur300q | U | Ancrage mécanique avec douille à expansion en polyamide et vis d'acier zingué, à tête fraisée, de 10 mm de diamètre et 160 mm de longueur. (matériau) | 6.000 | 2122.54 | 12735.24 |
| op00tal010 |  | Perceuse. | 1.000 | 0.00 | 0.00 |
| op00ato010 |  | Tournevis. | 1.000 | 0.00 | 0.00 |
| mo018 | h | Compagnon professionnel III/CP2 menuisier PVC et métal. (main-d'œuvre) | 0.632 | 1750.08 | 1106.05 |
| mo059 | h | Ouvrier professionnel II/OP menuisier PVC et métal. (main-d'œuvre) | 0.632 | 1109.65 | 701.30 |
| mo113 | h | Ouvrier d'exécution I/OE1 construction. (main-d'œuvre) | 0.253 | 1065.70 | 269.62 |
| % | % | Frais de chantier des unités d'ouvrage | 2 % | 386888.08 | 7737.76 |
|  |  | Coûts directs |  |  | 394625.84 |
