# Jeu de deux main courante d'accès à piscine

- Propriété du fichier: CYPE INGENIEROS, S.A.
- Format: FIEBDC-3/2002
- Zone géographique: Cameroun
- Coûts indirects: 3.00 %
- Frais généraux: 13.00 %
- Bénéfice: 6.00 %
- TVA: 19.25 %

## A VRD et aménagements extérieurs

### AP Piscines

#### APA Accessoires

**APA020** U Jeu de deux main courante d'accès à piscine, de tube de 43 mm de diamètre, en acier inoxydable AISI 316, de 800x800 mm, finition polie brillante, fixées avec ancrages dotés d'un mécanisme pour connexion équipotentielle.
Fourniture et mise en place de jeu de deux main courante d'accès à piscine, de tube de 43 mm de diamètre, en acier inoxydable AISI 316, de 800x800 mm, finition polie brillante, fixées avec ancrages dotés d'un mécanisme pour connexion équipotentielle. Comprend l'implantation, les ancrages, les pièces d'arrêt, les embellisseurs, les joints, les chevilles et les vis. Totalement montées et testées par l'entreprise installatrice.
Inclut: Implantation. Mise en place et fixation des accessoires et des pièces spéciales.
Critère de métré de projet: Nombre d'unités prévues, selon documentation graphique du Projet.
Critère de mesure de l'ouvrage: On mesurera le nombre d'unités réellement exécutées selon les spécifications du Projet.

| Code | U | Désignation | Quantité | Prix | Montant |
|---|---|---|---|---|---|
| mt47pep020a | U | Jeu de deux main courante d'accès à piscine, de tube de 43 mm de diamètre, en acier inoxydable AISI 316, de 800x800 mm, finition polie brillante, avec ancrages dotés d'un mécanisme pour liaison équipotentielle, pièces d'arrêt, enjoliveurs, joints, chevilles et vis. (matériau) | 1.000 | 490.41 | 490.41 |
| mt09moe040 | U | Mortier expansif. (matériau) | 2.000 | 3.50 | 7.00 |
| mo041 | h | Compagnon professionnel III/CP2 VRD espaces publics. (main-d'œuvre) | 2.252 | 1.71 | 3.85 |
| mo087 | h | Ouvrier professionnel II/OP VRD espaces publics. (main-d'œuvre) | 2.252 | 1.08 | 2.43 |
| % | % | Coûts directs complémentaires | 2 % | 503.69 | 10.07 |
|  |  | Coûts directs |  |  | 513.76 |
