# Buse bubbler

- Propriété du fichier: CYPE INGENIEROS, S.A.
- Format: FIEBDC-3/2002
- Zone géographique: Cameroun
- Devise: XAF
- Coûts indirects: 3.00 %
- Frais généraux: 13.00 %
- Bénéfice: 6.00 %
- TVA: 19.25 %

## A VRD et aménagements extérieurs

### AV Espaces verts et mobilier urbain

#### AVA Arrosage

**AVA080** U Buse bubbler.
Buse bubbler de surface, de 1/2" de diamètre, constituée de buse à compensation de pression, en laiton, adaptateur de buse et tube en acier galvanisé. Comprend les accessoires de connexion à la tuyauterie d'approvisionnement et de distribution.
Inclut: Installation dans le terrain et connexion hydraulique à la tuyauterie d'approvisionnement et distribution. Nettoyage hydraulique de l'unité. Ajustement du débit d'eau.
Critère pour le métré: Nombre d'unités prévues, selon documentation graphique du Projet.
Critère pour le mémoire: On mesurera le nombre d'unités réellement exécutées selon les spécifications du Projet.

| Code | U | Désignation | Quantité | Prix | Montant |
|---|---|---|---|---|---|
| mt48wwg210a | U | Tube en acier galvanisé, de 1 m de longueur, connexion de 1/2" de diamètre. (matériau) | 1.000 | 3718.47 | 3718.47 |
| mt48wwg220a | U | Adaptateur pour buse, en ABS, connexion de 1/2" de diamètre. (matériau) | 1.000 | 1065.92 | 1065.92 |
| mt48inu010a | U | Buse à compensation de pression, en laiton, connexion de 1/2" de diamètre. (matériau) | 1.000 | 2095.09 | 2095.09 |
| mt37tpj023ca | U | Collier de prise en charge en PP avec deux vis, pour tube de 32 mm de diamètre extérieur, avec prise pour connexion filetée de 1/2" de diamètre, PN=16 atm, avec joints élastiques en EPDM, selon NF EN ISO 15874-3. (matériau) | 1.000 | 2213.38 | 2213.38 |
| mo008 | h | Compagnon professionnel III/CP2 plombier. (main-d'œuvre) | 0.124 | 1775.06 | 220.11 |
| mo107 | h | Ouvrier professionnel II/OP plombier. (main-d'œuvre) | 0.124 | 1105.43 | 137.07 |
| % | % | Frais de chantier des unités d'ouvrage | 2 % | 9450.04 | 189.00 |
|  |  | Coûts directs |  |  | 9639.04 |
