# Imperméabilisation d'une jardinière, par l'intérieur, avec du mortier

- Propriété du fichier: CYPE INGENIEROS, S.A.
- Format: FIEBDC-3/2002
- Zone géographique: Cameroun
- Devise: XAF
- Coûts indirects: 3.00 %
- Frais généraux: 13.00 %
- Bénéfice: 6.00 %
- TVA: 19.25 %

## A VRD et aménagements extérieurs

### AV Espaces verts et mobilier urbain

#### AVH Jardinières

**AVH030** m² Imperméabilisation d'une jardinière, par l'intérieur, avec du mortier.
Imperméabilisation d'une jardinière, par l'intérieur, avec du mortier cémenteux imperméabilisant flexible bicomposant, couleur grise, texture lisse, à base de résines synthétiques, ciment spécial et granulats sélectionnés, résistance à la pression hydrostatique positive de 9 bar et à la pression hydrostatique négative de 3 bar, avec résistance à la pénétration des racines, avec certificat de potabilité, appliqué à la brosse en deux couches ou plus sur le support humidifié, jusqu'à obtenir une épaisseur minimale totale de 2 mm.
Critère d'évaluation économique: Le prix ne comprend pas l'imperméabilisation des coins et des rencontres.
Inclut: Humectage du support. Extension d'une première couche sur le support humidifié. Séchage. Extension d'une seconde couche avec la même consistance que la première. Révisions et nettoyage final. Séchage.
Critère pour le métré: Surface mesurée selon documentation graphique du Projet.
Critère pour le mémoire: On mesurera la surface réellement exécutée selon les spécifications du Projet.

| Code | U | Désignation | Quantité | Prix | Montant |
|---|---|---|---|---|---|
| mt09lid020e | kg | Mortier cémenteux imperméabilisant flexible bicomposant, couleur grise, texture lisse, à base de résines synthétiques, ciment spécial et granulats sélectionnés, résistance à la pression hydrostatique positive de 9 bar et à la pression hydrostatique négative de 3 bar, avec résistance à la pénétration des racines, avec certificat de potabilité, selon NF EN 1504-2. (matériau) | 3.000 | 3553.81 | 10661.43 |
| mo032 | h | Compagnon professionnel III/CP2 poseur de produits imperméabilisants. (main-d'œuvre) | 0.114 | 1727.44 | 196.93 |
| mo070 | h | Ouvrier professionnel II/OP poseur de produits imperméabilisants. (main-d'œuvre) | 0.114 | 1107.54 | 126.26 |
| % | % | Frais de chantier des unités d'ouvrage | 2 % | 10984.62 | 219.69 |
|  |  | Coûts directs |  |  | 11204.31 |
