# Revêtement de sol absorbeur d'impacts, de dalles en caoutchouc

- Propriété du fichier: CYPE INGENIEROS, S.A.
- Format: FIEBDC-3/2002
- Zone géographique: Cameroun
- Devise: XAF
- Coûts indirects: 3.00 %
- Frais généraux: 13.00 %
- Bénéfice: 6.00 %
- TVA: 19.25 %

## A VRD et aménagements extérieurs

### AV Espaces verts et mobilier urbain

#### AVJ Aires de jeux

**AVJ020** m² Revêtement de sol absorbeur d'impacts, de dalles en caoutchouc.
Revêtement de sol absorbeur d'impacts, dans les zones de jeux pour enfants, constitué de dalles en caoutchouc recyclé SBR, à bords à rainure et languette, couleur noire, de 500x500x30 mm, assemblage de type puzzle et pose avec adhésif spécial de polyuréthane bicomposant, avec des dalles en caoutchouc avec bord biseauté sur tout son périmètre.
Critère d'évaluation économique: Le prix ne comprend ni la surface base ni la résolution du périmètre.
Inclut: Implantation. Découpe des pièces. Application de l'adhésif. Mise en place des dalles de caoutchouc. Nettoyage final.
Critère pour le métré: Surface mesurée selon documentation graphique du Projet.
Critère pour le mémoire: On mesurera la surface réellement exécutée selon les spécifications du Projet.

| Code | U | Désignation | Quantité | Prix | Montant |
|---|---|---|---|---|---|
| mt47adc110a | kg | Adhésif spécial de polyuréthane bicomposant. (matériau) | 0.800 | 3972.53 | 3178.02 |
| mt47adc411ba | m² | Dalle en caoutchouc recyclé SBR, à bords à rainure et languette, couleur noire, de 500x500x30 mm, avec agglomérants de polyuréthane, selon NF EN 1177. (matériau) | 1.040 | 21457.19 | 22315.48 |
| mo041 | h | Compagnon professionnel III/CP2 VRD espaces publics. (main-d'œuvre) | 0.130 | 1727.44 | 224.57 |
| mo087 | h | Ouvrier professionnel II/OP VRD espaces publics. (main-d'œuvre) | 0.130 | 1107.54 | 143.98 |
| % | % | Frais de chantier des unités d'ouvrage | 2 % | 25862.05 | 517.24 |
|  |  | Coûts directs |  |  | 26379.29 |
