# Préparation de surface métallique

- Propriété du fichier: CYPE INGENIEROS, S.A.
- Format: FIEBDC-3/2002
- Zone géographique: Cameroun
- Coûts indirects: 3.00 %
- Frais généraux: 13.00 %
- Bénéfice: 6.00 %
- TVA: 19.25 %

## E Enveloppe et finition extérieure

### EA Nettoyage, préparation et réparation

#### EAN Nettoyage

**EAN130** m² Préparation de surface métallique, avec des couches de peinture en bon état, via nettoyage de la surface avec de l'alcool, et suppression de la peinture existante, pour le repeindre ensuite (non compris dans ce prix).
Préparation de surface métallique, avec des couches de peinture en bon état, via nettoyage de la surface avec de l'alcool, en imprégnant la peinture existante, et en la supprimant avec une peinture ou du papier de verre une fois ramollie, avec pour but d'obtenir une bonne adhérence, en laissant la surface prête à recevoir la nouvelle peinture (non comprise dans ce prix).
Inclut: Nettoyage à l'alcool. Suppression de la peinture existante. Nettoyage de la surface support.
Critère de métré de projet: Surface mesurée selon documentation graphique du Projet.
Critère de mesure de l'ouvrage: On mesurera la surface réellement exécutée selon les spécifications du Projet.

| Code | U | Désignation | Quantité | Prix | Montant |
|---|---|---|---|---|---|
| mt08lim100 | l | Alcool méthylique, pour nettoyage et décapage superficiel des peintures. (matériau) | 0.150 | 1.25 | 0.19 |
| op00dec010 |  | Décapeur. | 1.000 | 0.00 | 0.00 |
| mo038 | h | Compagnon professionnel III/CP2 peintre. (main-d'œuvre) | 0.627 | 1.71 | 1.07 |
| % | % | Coûts directs complémentaires | 2 % | 1.26 | 0.03 |
|  |  | Coûts directs |  |  | 1.29 |
