# Réparation d'une fissure extérieur à l'aide un scellage avec mastic à base de polyuréthane, préparation préalable de la fissure

- Propriété du fichier: CYPE INGENIEROS, S.A.
- Format: FIEBDC-3/2002
- Zone géographique: Cameroun
- Coûts indirects: 3.00 %
- Frais généraux: 13.00 %
- Bénéfice: 6.00 %
- TVA: 19.25 %

## E Enveloppe et finition extérieure

### EA Nettoyage, préparation et réparation

#### EAR Réparation

**EAR020** m Réparation d'une fissure extérieur à l'aide un scellage avec mastic à base de polyuréthane, préparation préalable de la fissure.
Réparation de la fissure extérieur via le scellage avec mastic à base de polyuréthane. Comprend ouverture de la fissure en forme de V par piquage des bords avec une truelle et nettoyage à sec avec une brosse à clous d'acier.
Inclut: Préparation de la fissure. Application du mastic.
Critère de métré de projet: Longueur moyenne selon documentation graphique du Projet.
Critère de mesure de l'ouvrage: On mesurera la longueur réellement exécutée selon les spécifications du Projet.

| Code | U | Désignation | Quantité | Prix | Montant |
|---|---|---|---|---|---|
| mt15rer640b | U | Cartouche de mastic monocomposant à base de polyuréthane, de 300 cm³, couleur blanc, avec dureté Shore A approchée de 20, selon NF EN ISO 868 et élongation à la rupture >= 400%, selon NF EN ISO 8339. (matériau) | 0.800 | 13.01 | 10.41 |
| mo037 | h | Compagnon professionnel III/CP2 peintre. (main-d'œuvre) | 0.200 | 1.34 | 0.27 |
| mo074 | h | Ouvrier professionnel II/OP peintre. (main-d'œuvre) | 0.200 | 0.81 | 0.16 |
| % | % | Coûts directs complémentaires | 2 % | 10.84 | 0.22 |
|  |  | Coûts directs |  |  | 11.06 |
