# Arrêt de corniche de granit Rose Porriño, de 26 à 35 cm de largeur et 2 cm d'épaisseur

- Propriété du fichier: CYPE INGENIEROS, S.A.
- Format: FIEBDC-3/2002
- Zone géographique: Cameroun
- Coûts indirects: 3.00 %
- Frais généraux: 13.00 %
- Bénéfice: 6.00 %
- TVA: 19.25 %

## E Enveloppe et finition extérieure

### EC Éléments complémentaires de façade

#### ECR Corniches

**ECR020** m Arrêt de corniche de granit Rose Porriño, de 26 à 35 cm de largeur et 2 cm d'épaisseur.
Réalisation d'arrêt de corniche de granit Rose Porriño, de 26 à 35 cm de largeur et 2 cm d'épaisseur, avec larmier, face et bord droit polis, placé avec une couche de mortier de ciment, confectionné sur chantier, avec additif hydrofuge, dosage 1:4, en créant une pente suffisante pour l'évacuation de l'eau. Comprend jointoiement entre pièces et les liaisons avec les murs avec du mortier de joints spécial pour revêtement de pierre naturelle.
Inclut: Implantation des pièces. Mise en place de règles et de fils d'aplomb fixés au mur. Mise en place, aplomb, nivellement et alignement. Jointoiement et nettoyage.
Critère de métré de projet: Longueur moyenne par son plus grand développement linéaire, selon documentation graphique du Projet.
Critère de mesure de l'ouvrage: On mesurera, par son plus grand développement linéaire, la longueur réellement exécutée selon les spécifications du Projet, y compris la longueur qui pourrait être perdue dans les onglets.

| Code | U | Désignation | Quantité | Prix | Montant |
|---|---|---|---|---|---|
| mt08aaa010a | m³ | Eau. (matériau) | 0.006 | 1.50 | 0.01 |
| mt01arg005a | t | Sable de carrière, pour mortier préparé sur chantier. (matériau) | 0.014 | 16.06 | 0.22 |
| mt08cem000a | kg | Ciment gris en sacs. (matériau) | 3.420 | 0.11 | 0.38 |
| mt08adt010 | kg | Additif hydrofuge pour imperméabilisation des mortiers ou des bétons. (matériau) | 0.068 | 1.20 | 0.08 |
| mt20rpn010Ma | m | Arrêt de corniche de granit Rose Porriño, de 26 à 35 cm de largeur et 2 cm d'épaisseur, avec larmier, face et bord droit polis, selon NF EN 771-6. (matériau) | 1.050 | 23.01 | 24.16 |
| mt09mcr220 | kg | Mortier de jointoiement pour revêtements, intérieurs et extérieurs, en pierre naturelle, polie ou à polir, constitué de ciment, granulats à base de poussière de marbre, pigments résistants aux alcalis et additifs spéciaux. (matériau) | 0.026 | 1.80 | 0.05 |
| mq06hor010 | h | Bétonnière. (matériel) | 0.007 | 1.14 | 0.01 |
| op00sie030 |  | Scie à disque de diamant, pour table de travail, à coupe humide. | 1.000 | 0.00 | 0.00 |
| mo020 | h | Compagnon professionnel III/CP2 VRD espaces privés. (main-d'œuvre) | 0.227 | 1.71 | 0.39 |
| mo113 | h | Ouvrier d'exécution I/OE1 VRD espaces privés. (main-d'œuvre) | 0.321 | 1.04 | 0.33 |
| % | % | Coûts directs complémentaires | 2 % | 25.63 | 0.51 |
|  |  | Coûts directs |  |  | 26.14 |
