# Système ETICS d'isolation thermique par l'extérieur des façades

- Propriété du fichier: CYPE INGENIEROS, S.A.
- Format: FIEBDC-3/2002
- Zone géographique: Cameroun
- Devise: XAF
- Coûts indirects: 3.00 %
- Frais généraux: 13.00 %
- Bénéfice: 6.00 %
- TVA: 19.25 %

## E Enveloppe et finition extérieure

### EI Isolations extérieures

#### EIE Systèmes ETICS

**EIE010** m² Système ETICS d'isolation thermique par l'extérieur des façades.
Isolation thermique par l'extérieur des façades, avec système ETICS, composé de: panneau rigide de polystyrène expansé, selon NF EN 13163, à surface lisse et usinage latéral droit, de couleur blanche, de 60 mm d'épaisseur, fixé au support avec du mortier, application manuelle et fixations mécaniques avec cheville à expansion en polypropylène; couche de régularisation de mortier, application manuelle, armé avec maille en fibre de verre, anti-alcalin, de 5x4 mm de vide de maille, de 0,6 mm d'épaisseur et de 160 g/m² de masse surfacique; couche de finition de mortier acrylique, couleur blanche, sur impression acrylique. Comprend les profilés de départ en aluminium, les profilés de fermeture supérieure en aluminium, les profilés de coin en PVC avec une maille, le mastic-colle monocomposant et le cordon en mousse de polyéthylène expansé à cellule fermée pour le scellement des joints.
Critère d'évaluation économique: Le prix comprend l'exécution des arrêts aux rencontres avec les parements, les revêtements et les autres éléments placés sur sa surface.
Inclut: Préparation de la surface support. Mise en place de la maille de départ. Mise en place du profilé de départ. Découpe et préparation de l'isolant. Mise en place de l'isolant sur le parement. Ponçage de toute la surface. Mise en place du reste des profilés. Résolution des points singuliers. Application du mortier de base et mise en place de la maille de fibre de verre dans la couche de régularisation. Réalisation des joints. Application de la couche de finition. Scellement des joints.
Critère pour le métré: Surface mesurée selon documentation graphique du Projet, en déduisant les ouvertures de surface supérieure à 1 m², en ajoutant en échange la surface de la partie intérieure de l'ouverture, correspondant au développement des jambages et des linteaux.
Critère pour le mémoire: On mesurera la surface réellement exécutée selon les spécifications du Projet, en déduisant les ouvertures de surface supérieure à 1 m², en ajoutant en échange la surface de la partie intérieure du vide, correspondant au développement des jambages et des linteaux.

| Code | U | Désignation | Quantité | Prix | Montant |
|---|---|---|---|---|---|
| mt28mop080f | m | Profilé de départ en aluminium, de 60 mm de largeur, avec larmier, pour nivellement et support des panneaux isolants des systèmes d'isolation thermique par l'extérieur sur la partie basse du mur. (matériau) | 0.170 | 4157.20 | 706.72 |
| mt28mop085f | m | Profilé de fermeture supérieure, en aluminium, de 60 mm de largeur, pour couronnement des panneaux isolants des systèmes d'isolation thermique par l'extérieur. (matériau) | 0.170 | 15920.50 | 2706.49 |
| mt28mop030fa | kg | Mortier type GP W2, selon NF EN 998-1, composé de ciment blanc, chaux aérée, granulats légers, granulats calcaires sélectionnés, fibres naturelles, additifs et résines en poudre, imperméable à l'eau de pluie, perméable à la vapeur d'eau et avec résistance au vieillissement, à appliquer à la truelle, pour coller les panneaux isolants et comme couche de base, préalablement mélangé avec de l'eau. (matériau) | 10.400 | 724.14 | 7531.06 |
| mt16pep010ad | m² | Panneau rigide de polystyrène expansé, selon NF EN 13163, à surface lisse et usinage latéral droit, de couleur blanche, de 60 mm d'épaisseur, avec résistance au vieillissement et perméable à la vapeur d'eau, résistance thermique 1,58 m²K/W, conductivité thermique 0,038 W/(mK), Euroclasse E de réaction au feu selon NF EN 13501-1. (matériau) | 1.050 | 7862.47 | 8255.59 |
| mt16pep100c | U | Cheville à expansion en polypropylène, de 120 mm de longueur, pour fixation de plaques isolantes. (matériau) | 8.000 | 188.39 | 1507.12 |
| mt28mop050a | m² | Maille en fibre de verre, anti-alcalin, de 5x4 mm de vide de maille, de 0,6 mm d'épaisseur, de 160 g/m² de masse surfacique et de 1,1x50 m, pour armer les mortiers. (matériau) | 1.100 | 1389.97 | 1528.97 |
| mt28mop070b | m | Profil de coin en PVC avec une maille, pour le renfort des bords. (matériau) | 0.300 | 1182.67 | 354.80 |
| mt28mop320a | l | Impression acrylique, composée de résines acryliques, pigments minéraux et additifs organiques et inorganiques, imperméable à l'eau de pluie et perméable à la vapeur d'eau, à appliquer à la brosse, au rouleau ou au pistolet. (matériau) | 0.110 | 5029.67 | 553.26 |
| mt28mop310ma | kg | Mortier acrylique, couleur blanche, composé de résines acryliques, pigments minéraux et additifs organiques et inorganiques, antimoisissure, perméable à la vapeur d'eau et avec résistance au vieillissement, à la contamination urbaine et aux rayons UV, pour revêtement dans les parements extérieurs. (matériau) | 2.500 | 3254.00 | 8135.00 |
| mt15bas010a | m | Cordon en polyéthylène expansé à cellules fermées, de section circulaire de 6 mm de diamètre, pour le remplissage de fond de joint. (matériau) | 0.170 | 49.55 | 8.42 |
| mt15bas035a | U | Cartouche de mastic élastomère thixotrope, monocomposant, à base de polymères hybrides (MS), de couleur grise, de 600 ml, à haute adhérence, avec des propriétés élastiques élevées, résistance au vieillissement et aux rayons UV, dureté Shore A approchée de 25 et allongement en rupture > 600%, selon NF EN ISO 11600. (matériau) | 0.020 | 7011.80 | 140.24 |
| mo054 | h | Compagnon professionnel III/CP2 poseur d'isolants rigides ou flexibles. (main-d'œuvre) | 0.124 | 1775.06 | 220.11 |
| mo101 | h | Ouvrier professionnel II/OP poseur d'isolants rigides ou flexibles. (main-d'œuvre) | 0.124 | 1107.54 | 137.33 |
| mo039 | h | Compagnon professionnel III/CP2 enduiseur. (main-d'œuvre) | 0.746 | 1727.44 | 1288.67 |
| mo079 | h | Ouvrier professionnel II/OP enduiseur. (main-d'œuvre) | 0.746 | 1107.54 | 826.22 |
| % | % | Frais de chantier des unités d'ouvrage | 2 % | 33900.00 | 678.00 |
|  |  | Coûts directs |  |  | 34578.00 |
