# Isolation thermique dans les murs à double couche de maçonnerie

- Propriété du fichier: CYPE INGENIEROS, S.A.
- Format: FIEBDC-3/2002
- Zone géographique: Cameroun
- Coûts indirects: 3.00 %
- Frais généraux: 13.00 %
- Bénéfice: 6.00 %
- TVA: 19.25 %

## E Enveloppe et finition extérieure

### EI Isolation extérieure

#### EIF Façades

**EIF030** m² Isolation thermique dans les murs à double couche de maçonnerie, en remplissant l'intérieur de la lame d'air de 170 mm d'épaisseur moyenne, par insufflation, depuis l'extérieur, de flocons en laine minérale naturelle (LMN) sans liants, avec densité 35 kg/m³ et conductivité thermique 0,034 W/(mK).
Réalisation d'une isolation thermique dans les murs à double couche de maçonnerie, en remplissant l'intérieur de la lame d'air de 170 mm d'épaisseur moyenne, par insufflation, depuis l'extérieur, de flocons en laine minérale naturelle (LMN) sans liants, avec densité 35 kg/m³ et conductivité thermique 0,034 W/(mK). Comprend le matériel à souffler, l'inspection endoscopique de la lame d'air, la réalisation des trous, la protection des éléments contigus, le bouchage des trous réalisés dans le parement avec du mortier de ciment et le nettoyage.
Inclut: Inspection endoscopique de la lame d'air. Réalisation des trous dans le parement. Protection des éléments du contour qui pourraient être affectés pendant les travaux d'insufflation. Insufflation de l'isolant. Bouchage des trous. Nettoyage final.
Critère de métré de projet: Surface mesurée selon documentation graphique du Projet.
Critère de mesure de l'ouvrage: On mesurera la surface réellement exécutée selon les spécifications du Projet.

| Code | U | Désignation | Quantité | Prix | Montant |
|---|---|---|---|---|---|
| mt16lva130a | kg | Flocons en laine minérale naturelle (LMN) sans liants, non aptes comme support nutritif pour le développement de champignons ou de bactéries, densité 35 kg/m³, conductivité thermique 0,034 W/(mK), Euroclasse A1 de réaction au feu et capacité d'absorption d'eau à court terme <=1 kg/m², selon NF EN 14064-1, pour injection ou remplissage des chambres. (matériau) | 5.950 | 5.66 | 33.68 |
| mt09moe080a | kg | Mortier de ciment, couleur gris, composé de ciment, granulats sélectionnés et d'additifs, type GP CSIII W2 selon NF EN 998-1. (matériau) | 0.600 | 0.20 | 0.12 |
| mq08mpa010 | h | Machine à insuffler pour l'isolement de lames d'air. (matériel) | 0.115 | 8.55 | 0.98 |
| op00tal010 |  | Perceuse. | 1.000 | 0.00 | 0.00 |
| mo030 | h | Compagnon professionnel III/CP2 applicateur d'isolants en vrac ou en mousse. (main-d'œuvre) | 0.759 | 1.71 | 1.30 |
| mo068 | h | Ouvrier professionnel II/OP applicateur d'isolants en vrac ou en mousse. (main-d'œuvre) | 0.759 | 1.08 | 0.82 |
| % | % | Coûts directs complémentaires | 2 % | 36.90 | 0.74 |
|  |  | Coûts directs |  |  | 37.64 |
