# Isolation thermique par réflexion par l'intérieur dans des combles perdus

- Propriété du fichier: CYPE INGENIEROS, S.A.
- Format: FIEBDC-3/2002
- Zone géographique: Cameroun
- Devise: XAF
- Coûts indirects: 3.00 %
- Frais généraux: 13.00 %
- Bénéfice: 6.00 %
- TVA: 19.25 %

## E Enveloppe et finition extérieure

### EI Isolations extérieures

#### EII Toitures inclinées

**EII040** m² Isolation thermique par réflexion par l'intérieur dans des combles perdus.
Isolation thermique par réflexion par l'intérieur dans des combles perdus, constituée de complexe multicouche, avec pare-vapeur, coefficient de résistance à la diffusion de la vapeur d'eau 4444, selon NF EN 13984, de 45 mm d'épaisseur, avec une émissivité de 0,06 sur les deux faces, une résistance thermique intrinsèque (sans lame d'air) de 1,9 m²K/W et une conductivité thermique de 0,024 W/(mK). Mise en place: en se superposant et fixé avec lattes de bois de 24x48 mm à la surface support en béton; préparé pour la formation postérieure d'une lame d'air. Comprend les vis pour la fixation des lattes à la surface support, le ruban autoadhésif pour le scellement des joints.
Inclut: Nettoyage du plancher. Révision de la surface du parement de base dans lequel se fait la fixation de l'isolation conformément aux exigences de la technique à utiliser. Implantation et découpe de l'isolant. Mise en place de l'isolant. Scellement des joints. Fixation des lattes.
Critère pour le métré: Surface mesurée selon documentation graphique du Projet.
Critère pour le mémoire: On mesurera la surface réellement exécutée selon les spécifications du Projet.

| Code | U | Désignation | Quantité | Prix | Montant |
|---|---|---|---|---|---|
| mt12psg260a | m | Latte en bois de pin maritime (Pinus pinaster), de 24x48 mm de section, non traité. (matériau) | 1.200 | 1251.61 | 1501.93 |
| mt13blw131 | U | Vis pour fixation d'éléments en bois. (matériau) | 2.800 | 93.66 | 262.25 |
| mt16ara010ccbb | m² | Complexe multicouche, avec pare-vapeur, coefficient de résistance à la diffusion de la vapeur d'eau 4444, selon NF EN 13984, composé d'un film en polyéthylène aluminisé calandré avec armature et traitement anticorrosion et un film en polyéthylène métallisé calandré avec couche protectrice et noyau formé de plusieurs couches d'ouate de polyester, mousse de polyéthylène et films en polyéthylène aluminisé, de 45 mm d'épaisseur, avec une émissivité de 0,06 sur les deux faces, une résistance thermique intrinsèque (sans lame d'air) de 1,9 m²K/W et une conductivité thermique de 0,024 W/(mK), fourni en panneaux de 1,60x6,25 m. (matériau) | 1.100 | 12900.39 | 14190.43 |
| mt16ara100a | m | Ruban autoadhésif, en aluminium, avec adhésif acrylique, de 100 mm de largeur, pour l'étanchéité à l'air et à la vapeur d'eau des joints des isolants réflectifs. (matériau) | 0.450 | 389.49 | 175.27 |
| mo054 | h | Compagnon professionnel III/CP2 poseur d'isolants rigides ou flexibles. (main-d'œuvre) | 0.100 | 1775.06 | 177.51 |
| mo101 | h | Ouvrier professionnel II/OP poseur d'isolants rigides ou flexibles. (main-d'œuvre) | 0.050 | 1107.54 | 55.38 |
| % | % | Frais de chantier des unités d'ouvrage | 2 % | 16362.77 | 327.26 |
|  |  | Coûts directs |  |  | 16690.03 |
