# Isolation thermique par réflexion des rives de plancher et des poteaux compris dans l'épaisseur de la façade

- Propriété du fichier: CYPE INGENIEROS, S.A.
- Format: FIEBDC-3/2002
- Zone géographique: Cameroun
- Devise: XAF
- Coûts indirects: 3.00 %
- Frais généraux: 13.00 %
- Bénéfice: 6.00 %
- TVA: 19.25 %

## E Enveloppe et finition extérieure

### EI Isolation extérieure

#### EIT Ponts thermiques

**EIT010** m² Isolation thermique par réflexion des rives de plancher et des poteaux compris dans l'épaisseur de la façade, constituée de complexe multicouche, de 30 mm d'épaisseur totale, avec, une résistance thermique intrinsèque (sans lame d'air) de 1,252 m²K/W et une conductivité thermique de 0,036 W/(mK). Comprend le mortier-colle pour la fixation de l'isolant à la structure préalablement décoffrée et la bande autoadhésive pour le scellage des joints.
Isolation thermique par réflexion des rives de plancher et des poteaux compris dans l'épaisseur de la façade, constituée de complexe multicouche, de 30 mm d'épaisseur totale, avec, une résistance thermique intrinsèque (sans lame d'air) de 1,252 m²K/W et une conductivité thermique de 0,036 W/(mK). Comprend le mortier-colle pour la fixation de l'isolant à la structure préalablement décoffrée et la bande autoadhésive pour le scellage des joints.
Inclut: Préparation et découpe de l'isolant. Fixation de l'isolant à la structure. Scellage des joints.
Critère pour le métré: Surface mesurée selon documentation graphique du Projet.
Critère pour le mémoire: On mesurera la surface réellement exécutée selon les spécifications du Projet.

| Code | U | Désignation | Quantité | Prix | Montant |
|---|---|---|---|---|---|
| mt16arw010gat | m² | Complexe multicouche, composé de deux membranes en polyester métallisé avec armature, quatre couches d'ouate de polyester de 80 g/m², une couche de mousse de polyéthylène, huit membranes réfléchissantes et cinq couches de mousse de polyéthylène de 1 mm d'épaisseur, de 30 mm d'épaisseur totale, avec, une résistance thermique intrinsèque (sans lame d'air) de 1,252 m²K/W et une conductivité thermique de 0,036 W/(mK), fourni en rouleaux de 1,50x10 m. (matériau) | 1.050 | 6370.89 | 6689.43 |
| mt16aaa010 | kg | Mortier adhésif pour fixation des matériaux isolants. (matériau) | 9.000 | 148.00 | 1332.00 |
| mt16arw100b | m | Ruban autoadhésif, en aluminium, avec adhésif acrylique, de 0,03 mm d'épaisseur et 75 mm de largeur, pour le scellage des joints. (matériau) | 0.800 | 186.86 | 149.49 |
| mo054 | h | Compagnon professionnel III/CP2 poseur d'isolants rigides ou flexibles. (main-d'œuvre) | 0.100 | 1103.42 | 110.34 |
| mo101 | h | Ouvrier professionnel II/OP poseur d'isolants rigides ou flexibles. (main-d'œuvre) | 0.050 | 687.31 | 34.37 |
| % | % | Frais de chantier des unités d'ouvrage | 2 % | 8315.63 | 166.31 |
|  |  | Coûts directs |  |  | 8481.94 |
