# Démontage d'une lucarne préfabriquée fixe, de plus de 2,0 m² de surface, avec moyens manuels, et la charge des décombres dans le camion ou la benne

- Propriété du fichier: CYPE INGENIEROS, S.A.
- Format: FIEBDC-3/2002
- Zone géographique: Cameroun
- Coûts indirects: 3.00 %
- Frais généraux: 13.00 %
- Bénéfice: 6.00 %
- TVA: 19.25 %

## E Enveloppe et finition extérieure

### EM Menuiseries extérieures

#### EMD Dépose

**EMD080** U Démontage d'une lucarne préfabriquée fixe, de plus de 2,0 m² de surface, avec moyens manuels, et la charge des décombres dans le camion ou la benne.
Démontage d'une lucarne préfabriquée fixe, de plus de 2,0 m² de surface, avec des moyens manuels, sans affecter la stabilité des éléments constructifs contigus. Comprend le nettoyage, l'entassement, le retrait et la charge manuelle des décombres dans le camion et la benne.
Inclut: Démontage des éléments. Enlèvement et entassement du matériau démonté. Nettoyage des restes d'ouvrage. Charge du matériau démonté et des restes d'ouvrage dans le camion ou la benne.
Critère de métré de projet: Nombre d'unités prévues, selon documentation graphique du Projet.
Critère de mesure de l'ouvrage: On mesurera le nombre d'unités réellement démontées selon les spécifications du Projet.

| Code | U | Désignation | Quantité | Prix | Montant |
|---|---|---|---|---|---|
| mo020 | h | Compagnon professionnel III/CP2 VRD espaces privés. (main-d'œuvre) | 1.081 | 1.71 | 1.85 |
| mo113 | h | Ouvrier d'exécution I/OE1 VRD espaces privés. (main-d'œuvre) | 1.081 | 1.04 | 1.12 |
| % | % | Coûts directs complémentaires | 2 % | 2.97 | 0.06 |
|  |  | Coûts directs |  |  | 3.03 |
