# Démontage avec récupération du matériau d'un vantail de porte blindée d'entrée au logement de menuiserie en bois, dormants, couvre-joints et ferrures, avec moyens manuels

- Propriété du fichier: CYPE INGENIEROS, S.A.
- Format: FIEBDC-3/2002
- Zone géographique: Cameroun
- Coûts indirects: 3.00 %
- Frais généraux: 13.00 %
- Bénéfice: 6.00 %
- TVA: 19.25 %

## E Enveloppe et finition extérieure

### EM Menuiseries extérieures

#### EMD Démolition

**EMD100** U Démontage avec récupération du matériau d'un vantail de porte blindée d'entrée au logement de menuiserie en bois, dormants, couvre-joints et ferrures, avec moyens manuels.
Démontage d'un vantail de porte blindée d'entrée au logement de menuiserie en bois, dormants, couvre-joints et ferrures, avec des moyens manuels et récupération du matériau pour sa localisation postérieure à un autre emplacement. Comprend le nettoyage, l'entassement, le retrait et la charge manuelle du matériau démonté et des restes d'ouvrage produits pendant les travaux, dans le camion ou la benne.
Inclut: Démontage des éléments. Stockage des matériaux à réutiliser. Nettoyage des restes d'ouvrage. Charge du matériau démonté dans le camion ou la benne.
Critère de métré de projet: Nombre d'unités prévues, selon documentation graphique du Projet.
Critère de mesure de l'ouvrage: On mesurera le nombre d'unités réellement démontées selon les spécifications du Projet.

| Code | U | Désignation | Quantité | Prix | Montant |
|---|---|---|---|---|---|
| mo016 | h | Compagnon professionnel III/CP2 menuisier bois. (main-d'œuvre) | 0.480 | 1.37 | 0.66 |
| mo056 | h | Ouvrier professionnel II/OP menuisier bois. (main-d'œuvre) | 0.480 | 0.82 | 0.39 |
| % | % | Coûts directs complémentaires | 2 % | 1.05 | 0.02 |
|  |  | Coûts directs |  |  | 1.07 |
