# Volet roulant à lames d'aluminium injecté de 33 mm

- Propriété du fichier: CYPE INGENIEROS, S.A.
- Format: FIEBDC-3/2002
- Zone géographique: Cameroun
- Coûts indirects: 3.00 %
- Frais généraux: 13.00 %
- Bénéfice: 6.00 %
- TVA: 19.25 %

## E Enveloppe et finition extérieure

### EM Menuiseries extérieures

#### EMK Fermetures

**EMK010** m² Volet roulant à lames d'aluminium injecté de 33 mm.
Fourniture et montage d'un volet roulant à lames d'aluminium injecté de 33 mm, équipé de tous ses accessoires (axe, poulies, guides, arrêts, sangle et enrouleur), dans un coffre de volet déjà réalisé. Totalement montée et testée.
Inclut: Introduction du volet roulant par les profilés guides sur toute la longueur de ceux-ci. Emboîtement de l'axe du rouleau dans les supports disposés dans le coffre du volet roulant. Fixation de la sangle à la caisse. Enroulement du volet roulant. Fixation de la sangle à l'enrouleur. Mise en place de l'enrouleur dans la boîte correspondante.
Critère de métré de projet: Surface du vide à fermer, mesurée selon documentation graphique du Projet.
Critère de mesure de l'ouvrage: On mesurera, avec les dimensions du vide, la surface réellement exécutée selon les spécifications du Projet.

| Code | U | Désignation | Quantité | Prix | Montant |
|---|---|---|---|---|---|
| mt25per010a | m² | Volet roulant à lames en aluminium injecté de 33 mm de hauteur, équipée de tous ses accessoires (axe, poulie, sangle et enrouleur), selon NF EN 13659. (matériau) | 1.100 | 39.08 | 42.99 |
| op00ato010 |  | Tournevis. | 1.000 | 0.00 | 0.00 |
| mo010 | h | Compagnon professionnel III/CP2 monteur. (main-d'œuvre) | 0.301 | 1.39 | 0.42 |
| mo078 | h | Ouvrier professionnel II/OP monteur. (main-d'œuvre) | 0.301 | 0.81 | 0.24 |
| % | % | Coûts directs complémentaires | 2 % | 43.65 | 0.87 |
|  |  | Coûts directs |  |  | 44.52 |
