# Treillis fixe avec fixations d'aluminium et lames orientables en aluminium, de 120 mm de largeur, finition laqué "CORTIZO", montée par vissage dans ouvrage en maçonnerie

- Propriété du fichier: CYPE INGENIEROS, S.A.
- Format: FIEBDC-3/2002
- Zone géographique: Cameroun
- Coûts indirects: 3.00 %
- Frais généraux: 13.00 %
- Bénéfice: 6.00 %
- TVA: 19.25 %

## E Enveloppe et finition extérieure

### EM Menuiseries extérieures

#### EMS Protections solaires

**EMS020** m² Treillis fixe avec fixations d'aluminium et lames orientables en aluminium, de 120 mm de largeur, finition laqué "CORTIZO", montée par vissage dans ouvrage en maçonnerie.
Fourniture et montage de treillis fixe avec lames orientables en aluminium, de 120 mm de largeur, finition laqué "CORTIZO", placées sur sous-structure composée de profilés montants en aluminium, axes pivots, éléments pour fixation des lames réalisés avec une tôle en aluminium comprise entre 3 et 6 mm d'épaisseur et cadre, ancrée à l'ouvrage avec chevilles et vis en acier. Comprend pattes d'accroche, l'élaboration en atelier et la fixation par vissage dans ouvrage en maçonnerie avec chevilles et vis en acier, et ajustage final sur chantier.
Inclut: Implantation. Présentation et nivellement. Résolution des unions du cadre aux parements. Montage des éléments complémentaires.
Critère de métré de projet: Surface mesurée selon documentation graphique du Projet, en déduisant les ouvertures de surface supérieure à 3 m².
Critère de mesure de l'ouvrage: On mesurera la surface réellement exécutée selon les spécifications du Projet, en déduisant les ouvertures de surface supérieure à 3 m².

| Code | U | Désignation | Quantité | Prix | Montant |
|---|---|---|---|---|---|
| mt26aaa030 | U | Répercussion, par m² de grille, d'éléments de fixation sur un ouvrage en maçonnerie: chevilles et vis en acier. (matériau) | 1.000 | 2.76 | 2.76 |
| mt25dcl010Qa | m² | Jalousie fixe, "CORTIZO", constitué d'une structure portante de montants en aluminium sur laquelle sont fixés, à l'aide d'ancrage spéciaux, lames orientables en aluminium, de 120 mm de largeur, finition laqué. (matériau) | 1.000 | 370.84 | 370.84 |
| op00ato010 |  | Tournevis. | 1.000 | 0.00 | 0.00 |
| mo017 | h | Compagnon professionnel III/CP2 menuisier PVC et métal. (main-d'œuvre) | 1.159 | 1.37 | 1.59 |
| mo057 | h | Ouvrier professionnel II/OP menuisier PVC et métal. (main-d'œuvre) | 1.159 | 0.81 | 0.94 |
| % | % | Coûts directs complémentaires | 2 % | 376.13 | 7.52 |
|  |  | Coûts directs |  |  | 383.65 |
