# Menuiserie en aluminium laqué imitation bois, dans un mur d'entrée au bâtiment, gamme moyenne, avec précadre

- Propriété du fichier: CYPE INGENIEROS, S.A.
- Format: FIEBDC-3/2002
- Zone géographique: Cameroun
- Coûts indirects: 3.00 %
- Frais généraux: 13.00 %
- Bénéfice: 6.00 %
- TVA: 19.25 %

## E Enveloppe et finition extérieure

### EM Menuiseries extérieures

#### EMU Aluminium

**EMU020** m² Menuiserie en aluminium laqué imitation bois, dans un mur d'entrée au bâtiment, gamme moyenne, avec précadre.
Fourniture et montage d'une menuiserie en aluminium laqué imitation bois avec 60 microns d'épaisseur minimale de film sec, dans un mur d'entrée au bâtiment, constituée de vantaux fixes et avec charnières; certifié conforme marque de qualité QUALICOAT, gamme moyenne, avec précadre; composée de profilés formant des cadres et des vantaux de 1,5 mm d'épaisseur minimale dans des profilés structuraux, de charnières, d'une serrure, d'une poignée, joints de vitrage en EPDM, visserie en acier inoxydable, éléments d'étanchéité, accessoires et outillages à mécanismes homologués. Comprend précadre en aluminium, les pattes de fixation, le scellage périmétrique des joints au moyen d'un cordon de silicone neutre et l'ajustage final en ouvrage. Élaborée en atelier, avec classification à la perméabilité à l'air selon NF EN 12207, à l'étanchéité à l'eau selon NF EN 12208 et à la résistance à la charge du vent selon NF EN 12210. Totalement montée et testée.
Inclut: Mise en place de la menuiserie. Ajustage final des vantaux. Scellage des joints périmétriques.
Critère de métré de projet: Surface du vide à fermer, mesurée selon documentation graphique du Projet.
Critère de mesure de l'ouvrage: On mesurera, avec les dimensions du vide, la surface réellement exécutée selon les spécifications du Projet.

| Code | U | Désignation | Quantité | Prix | Montant |
|---|---|---|---|---|---|
| mt25pem010 | m | Précadre pour menuiserie extérieure en aluminium, comprend élaboration en atelier. (matériau) | 2.350 | 3.63 | 8.53 |
| mt25pfb015t | m² | Menuiserie en aluminium laqué imitation bois dans des murs extérieurs d'entrée au bâtiment, constituée de vantaux fixes et à battant, gamme moyenne, avec classification à la perméabilité à l'air selon NF EN 12207, à l'étanchéité à l'eau selon NF EN 12208 et à la résistance à la charge de vent selon NF EN 12210, marque de qualité QUALICOAT. Comprend le kit de charnières, serrure, béquille et pênes, les joints de vitrage en EPDM, la visserie en acier inoxydable, les éléments d'étanchéité, les accessoires, les outillages de mécanisme homologués et élaboration en atelier. (matériau) | 1.020 | 274.84 | 280.34 |
| mt15sja100 | U | Cartouche de mastic de silicone neutre. (matériau) | 0.224 | 4.22 | 0.95 |
| op00ato010 |  | Tournevis. | 1.000 | 0.00 | 0.00 |
| mo017 | h | Compagnon professionnel III/CP2 menuisier PVC et métal. (main-d'œuvre) | 0.257 | 1.37 | 0.35 |
| mo057 | h | Ouvrier professionnel II/OP menuisier PVC et métal. (main-d'œuvre) | 0.233 | 0.81 | 0.19 |
| % | % | Coûts directs complémentaires | 2 % | 290.36 | 5.81 |
|  |  | Coûts directs |  |  | 296.17 |
