# Couche extérieure, de mur manteau ventilé, en maçonnerie de briques perforées apparentes en terre cuite

- Propriété du fichier: CYPE INGENIEROS, S.A.
- Format: FIEBDC-3/2002
- Zone géographique: Cameroun
- Devise: XAF
- Coûts indirects: 3.00 %
- Frais généraux: 13.00 %
- Bénéfice: 6.00 %
- TVA: 19.25 %

## E Enveloppe et finition extérieure

### ER Façades lourdes

#### ERM Maçonneries apparentes

**ERM010** m² Couche extérieure, de mur manteau ventilé, en maçonnerie de briques perforées apparentes en terre cuite.
Couche extérieure, de mur manteau ventilé, de 13,5 cm d'épaisseur, appareil en panneresses, en maçonnerie de brique perforée apparente en terre cuite, clinker, couleur rouge, 28x13,5x5 cm, avec joints horizontaux et verticaux de 10 mm d'épaisseur, joint creux, pose avec du mortier de ciment industriel, couleur grise, M-5, fourni en vrac. Linteau en maçonnerie renforcée de briques coupées apparente, appareil en boutisse posé verticalement (briques sur chant); montage et démontage d'étai. Comprend les profilés métalliques de soutien, pour transmettre le poids de la maçonnerie à la structure, les éléments d'ancrage en acier inoxydable AISI 304, avec double liberté de mouvement, pour la fixation de la maçonnerie à la structure, les attaches en acier inoxydable AISI 304, avec gaine plastique, pour le raccordement des parois maçonnées aux joints verticaux de mouvement et les chevilles à expansion avec douilles à expansion M6 et vis, pour la fixation des éléments de soutien et d'ancrage à la structure.
Inclut: Nettoyage et préparation de la surface support. Implantation des éléments métalliques du support de la paroi extérieure et ancrage au plancher ou à la paroi intérieure. Mise en place du support de la paroi extérieure avec des éléments métalliques en acier inoxydable, en ancrant les appuis à la structure de base, spécialement conçus pour la paroi extérieure. Implantation de la maçonnerie. Mise en place et à l'aplomb des mires de référence. Tendu des cordeaux entre les mires. Mise en place des pièces qui constituent la paroi extérieure, en assurant sa stabilité par l'utilisation de vannes ou d'agrafes qui la fixent à la paroi intérieure porteuse ou aux éléments de la structure. Réalisation de tous les travaux nécessaires pour la résolution des ouvertures. Rencontres de la maçonnerie avec les façades, les poteaux et les cloisons. Rencontre de la maçonnerie et du plancher supérieur. Révision des joints et nettoyage final du parement.
Critère pour le métré: Surface mesurée en grandeur nature depuis les faces extérieures de la façade, selon documentation graphique du Projet, en déduisant les ouvertures de surface supérieure à 2 m². Dans les ouvertures qui ne sont pas déduites, sont inclus les travaux pour réaliser la surface intérieure de l'ouverture.
Critère pour le mémoire: On mesurera, en grandeur réelle, depuis les faces extérieures de la façade, la surface réellement exécutée selon les spécifications du Projet, en déduisant les ouvertures de surface supérieure à 2 m². Dans les ouvertures qui ne sont pas déduites, sont inclus les travaux pour réaliser la surface intérieure de l'ouverture.

| Code | U | Désignation | Quantité | Prix | Montant |
|---|---|---|---|---|---|
| mt05bvk010a | U | Brique perforée apparente en terre cuite, clinker, couleur rouge, 28x13,5x5 cm, pour utilisation en maçonnerie non protégée (pièce en U), densité 1300 kg/m³, selon NF EN 771-1. (matériau) | 62.000 | 386.66 | 23972.92 |
| mt08aaa010a | m³ | Eau. (matériau) | 0.012 | 1088.23 | 13.06 |
| mt09mif010cb | t | Mortier industriel pour maçonnerie, de ciment, couleur grise, catégorie M-5 (résistance à la compression 5 N/mm²), fourni en vrac, selon NF EN 998-2. (matériau) | 0.069 | 36419.52 | 2512.95 |
| mt07aaa020a800 | U | Répercussion, par m² de couche extérieure en maçonnerie de briques apparentes en façade autoportante, passante et ventilée, de profilés métalliques de soutien, pour transmettre le poids de la maçonnerie à la structure, éléments d'ancrage en acier inoxydable AISI 304, avec double liberté de mouvement, pour la fixation de la maçonnerie à la structure, attaches en acier inoxydable AISI 304, avec gaine plastique, pour le raccordement des parois maçonnées aux joints verticaux de mouvement et chevilles à expansion avec douilles à expansion M6 et vis, pour la fixation des éléments de soutien et d'ancrage à la structure. (matériau) | 1.000 | 5247.66 | 5247.66 |
| mt07aco055e | kg | Barres en acier haute adhérence, Fe E 500, de divers diamètres. (matériau) | 0.600 | 753.40 | 452.04 |
| mt50spa050m | m³ | Grosse planche en bois de pin, dimensions 20x7,2 cm. (matériau) | 0.001 | 373949.02 | 373.95 |
| mt50spa101 | kg | Clous en acier. (matériau) | 0.011 | 1593.88 | 17.53 |
| mt50spa081a | U | Étai métallique télescopique, allant jusqu'à 3 m de hauteur. (matériau) | 0.003 | 16392.45 | 49.18 |
| mq06mms010 | h | Mélangeuse en continu avec silo, pour mortier industriel à sec, fourni en vrac. (matériel) | 0.302 | 934.17 | 282.12 |
| op00sie030 |  | Scie à disque de diamant, pour table de travail, à coupe humide. | 1.000 | 0.00 | 0.00 |
| op00tal010 |  | Perceuse. | 1.000 | 0.00 | 0.00 |
| mo021 | h | Compagnon professionnel III/CP2 construction pour des travaux de maçonnerie. (main-d'œuvre) | 1.415 | 1727.44 | 2444.33 |
| mo114 | h | Ouvrier d'exécution I/OE1 construction pour des travaux de maçonnerie. (main-d'œuvre) | 0.832 | 1065.70 | 886.66 |
| % | % | Frais de chantier des unités d'ouvrage | 3 % | 36252.40 | 1087.57 |
|  |  | Coûts directs |  |  | 37339.97 |
