# Joint structural en toiture terrasse chaude

- Propriété du fichier: CYPE INGENIEROS, S.A.
- Format: FIEBDC-3/2002
- Zone géographique: Cameroun
- Devise: XAF
- Coûts indirects: 3.00 %
- Frais généraux: 13.00 %
- Bénéfice: 6.00 %
- TVA: 19.25 %

## E Enveloppe et finition extérieure

### ET Couvertures de toitures terrasses

#### ETI Points singuliers

**ETI030** m Joint structural en toiture terrasse chaude, accessible, végétalisée, type inversée, avec nappe drainante. Imperméabilisation: bande de renfort de membrane d'étanchéité souple en PVC-P, (fv), de 1,2 mm d'épaisseur, avec armature de voile en fibre de verre, et avec résistance aux intempéries, placée librement sur la couche séparatrice, en formant un pli sans adhérer dans la zone du joint; fond de joints pour scellage dans des cordons en polyéthylène expansé, de 25 mm de diamètre; et bande de finalisation de membrane d'étanchéité souple en PVC-P, (fv), de 1,2 mm d'épaisseur, avec armature de voile en fibre de verre, et avec résistance aux intempéries fixée en recouvrements par soudure thermique à l'imperméabilisation de la toiture, en formant un pli sans adhérer dans la zone du joint, sur le cordon de remplissage.
Joint structural en toiture terrasse chaude, accessible, végétalisée, type inversée, avec nappe drainante. Imperméabilisation: bande de renfort de membrane d'étanchéité souple en PVC-P, (fv), de 1,2 mm d'épaisseur, avec armature de voile en fibre de verre, et avec résistance aux intempéries, placée librement sur la couche séparatrice, en formant un pli sans adhérer dans la zone du joint; fond de joints pour scellage dans des cordons en polyéthylène expansé, de 25 mm de diamètre; et bande de finalisation de membrane d'étanchéité souple en PVC-P, (fv), de 1,2 mm d'épaisseur, avec armature de voile en fibre de verre, et avec résistance aux intempéries fixée en recouvrements par soudure thermique à l'imperméabilisation de la toiture, en formant un pli sans adhérer dans la zone du joint, sur le cordon de remplissage.
Inclut: Nettoyage et préparation de la surface. Mise en place de la bande de renfort. Mise en place du cordon de remplissage à l'intérieur du joint. Mise en place de la bande de finalisation.
Critère de métré de projet: Longueur mesurée en projection horizontale, selon documentation graphique du Projet.
Critère de mesure de l'ouvrage: On mesurera, en projection horizontale, la longueur réellement exécutée selon les spécifications du Projet.

| Code | U | Désignation | Quantité | Prix | Montant |
|---|---|---|---|---|---|
| mt15dan010c | m² | Membrane d'étanchéité souple en PVC-P, (fv), de 1,2 mm d'épaisseur, avec armature de voile en fibre de verre, et avec résistance aux intempéries, selon NF EN 13956. (matériau) | 1.000 | 5843.21 | 5843.21 |
| mt15sja030cd | m | Fond de joints pour scellage dans des cordons en polyéthylène expansé, de 25 mm de diamètre, pour limiter la profondeur du joint de dilatation. (matériau) | 1.050 | 301.08 | 316.13 |
| op00pis010 |  | Pistolet à air chaud pour soudure de matériaux thermoplastiques. | 1.000 | 0.00 | 0.00 |
| mo029 | h | Compagnon professionnel III/CP2 poseur de membranes d'étanchéité. (main-d'œuvre) | 0.154 | 1047.01 | 161.24 |
| mo067 | h | Ouvrier professionnel II/OP poseur de membranes d'étanchéité. (main-d'œuvre) | 0.154 | 667.51 | 102.80 |
| % | % | Frais de chantier des unités d'ouvrage | 2 % | 6423.38 | 128.47 |
|  |  | Coûts directs |  |  | 6551.85 |
