# Verre laminé de sécurité 5+5 mm, butyral de polyvinyle incolore

- Propriété du fichier: CYPE INGENIEROS, S.A.
- Format: FIEBDC-3/2002
- Zone géographique: Cameroun
- Coûts indirects: 3.00 %
- Frais généraux: 13.00 %
- Bénéfice: 6.00 %
- TVA: 19.25 %

## E Enveloppe et finition extérieure

### EV Verres

#### EVS Laminés

**EVS010** m² Verre laminé de sécurité 5+5 mm, butyral de polyvinyle incolore.
Vitrage avec verre de sécurité 5+5 mm composé de deux vitres de 5 mm d'épaisseur unies avec une lame de butyral de polyvinyle incolore fixé sur menuiserie avec calage en utilisant des cales d'appui périmétriques et latérales, scellé à froid avec silicone synthétique incolore (non acrylique), compatible avec le matériau de support. Comprend les découpes du verre, la mise en place des baguettes et la signalisation des vantaux.
Inclut: Mise en place, chaussage, montage et ajustage dans la menuiserie. Scellage final d'étanchéité. Signalisation des vantaux.
Critère de métré de projet: Surface de la charpente à vitrer, selon documentation graphique du Projet, en incluant dans chaque vantail de verre les dimensions du châssis.
Critère de mesure de l'ouvrage: On mesurera la surface réellement exécutée selon les spécifications du Projet, en additionnant, pour chacune des pièces, la surface résultant de l'arrondissement par excès de chacune de ses arêtes à des multiples de 30 mm.

| Code | U | Désignation | Quantité | Prix | Montant |
|---|---|---|---|---|---|
| mt21ves010d | m² | Verre laminé de sécurité constitué de deux vitres de 5 mm d'épaisseur, unies par une lame de butyral de polyvinyle incolore, selon NF EN ISO 12543-2 et NF EN 14449. (matériau) | 1.006 | 38.37 | 38.60 |
| mt21vva015 | U | Cartouche de silicone synthétique incolore de 310 ml (rendement approché de 12 m par cartouche). (matériau) | 0.290 | 3.27 | 0.95 |
| mt21vva021 | U | Produits complémentaires pour la mise en place de verres. (matériau) | 1.000 | 1.70 | 1.70 |
| mo054 | h | Compagnon professionnel III/CP2 vitrier. (main-d'œuvre) | 0.590 | 1.45 | 0.86 |
| mo108 | h | Ouvrier professionnel II/OP vitrier. (main-d'œuvre) | 0.590 | 0.87 | 0.51 |
| % | % | Coûts directs complémentaires | 2 % | 42.62 | 0.85 |
|  |  | Coûts directs |  |  | 43.47 |
