# Cloison démontable constituée d'écran modulaire de 2 verres feuilletés de sûreté transparents de 3+3 mm chacun, avec cadre, avec store vénitien intérieur de 25 mm de lame et actionnement manuel

- Propriété du fichier: CYPE INGENIEROS, S.A.
- Format: FIEBDC-3/2002
- Zone géographique: Cameroun
- Coûts indirects: 3.00 %
- Frais généraux: 13.00 %
- Bénéfice: 6.00 %
- TVA: 19.25 %

## F Aménagements et finitions

### FC Cloisons

#### FCB Cloisons de bureaux

**FCB030** m² Cloison démontable constituée d'écran modulaire de 2 verres feuilletés de sûreté transparents de 3+3 mm chacun, avec cadre, avec store vénitien intérieur de 25 mm de lame et actionnement manuel.
Fourniture et montage d'une cloison démontable constituée d'écran modulaire de 2 verres feuilletés de sûreté transparents de 3+3 mm chacun, avec cadre, avec store vénitien intérieur de 25 mm de lame et actionnement manuel, profilés verticaux internes en aluminium, cachés entre les modules, profilés visibles supérieurs de 35x45 mm et inférieurs de 60x45 mm, en aluminium anodisé ou laqué standard. Comprend les ferrures, les arrêts, le scellage de joints, les supports, les rencontres avec d'autres types de parements, mise en place de conduites pour installations et rainures pour mécanismes électriques. Totalement terminé.
Inclut: Implantation et marquage des points de fixation. Aplomb, nivellement et fixation des profilés qui forment l'ossature. Mise en place et fixation des panneaux. Mise en place de la canalisation pour les installations. Traitement des joints du panneau. Arrêt du périmètre de l'élément, par les deux faces.
Critère de métré de projet: Surface mesurée selon documentation graphique du Projet.
Critère de mesure de l'ouvrage: On mesurera la surface réellement exécutée selon les spécifications du Projet.

| Code | U | Désignation | Quantité | Prix | Montant |
|---|---|---|---|---|---|
| mt26mmd010ld | m² | Écran modulaire de 2 verres feuilletés de sûreté transparents de 3+3 mm chacun, avec cadre, avec store vénitien intérieur de 25 mm de lame et actionnement manuel, profilés verticaux internes en aluminium, cachés entre les modules, profilés visibles supérieurs de 35x45 mm et inférieurs de 60x45 mm, en aluminium anodisé ou laqué standard. (matériau) | 1.000 | 258.91 | 258.91 |
| op00ato010 |  | Tournevis. | 1.000 | 0.00 | 0.00 |
| mo011 | h | Compagnon professionnel III/CP2 monteur. (main-d'œuvre) | 1.299 | 1.76 | 2.29 |
| mo080 | h | Ouvrier professionnel II/OP monteur. (main-d'œuvre) | 1.299 | 1.08 | 1.40 |
| % | % | Coûts directs complémentaires | 2 % | 262.60 | 5.25 |
|  |  | Coûts directs |  |  | 267.85 |
