# Module de cloison de bureau avec porte intérieure de vantail 850 mm et 2 parties fixes latérales de 300 mm chacune; pour cloison de bureau modulaire

- Propriété du fichier: CYPE INGENIEROS, S.A.
- Format: FIEBDC-3/2002
- Zone géographique: Cameroun
- Devise: XAF
- Coûts indirects: 3.00 %
- Frais généraux: 13.00 %
- Bénéfice: 6.00 %
- TVA: 19.25 %

## F Aménagements et finitions

### FC Cloisons

#### FCB Cloisons amovibles

**FCB060** U Module de cloison de bureau avec porte intérieure de vantail 850 mm et 2 parties fixes latérales de 300 mm chacune; pour cloison de bureau modulaire.
Module de cloison de bureau avec porte intérieure de vantail 850 mm et 2 parties fixes latérales de 300 mm chacune, 2 parties fixes latérales de 300 mm chacune, avec panneaux en panneau aggloméré de 16 mm d'épaisseur avec finition en mélamine, fixés mécaniquement avec fixation cachée, gorges horizontales encastrées dans un panneau avec profilé en PVC de 10 mm, et lame entre les panneaux remplie avec de la laine de roche; profilés verticaux internes en aluminium, cachés entre les modules, et profilés visibles supérieurs de 35x45 mm et inférieurs de 60x45 mm, en aluminium anodisé ou laqué standard; pour cloison de bureau modulaire. Comprend les ferrures, les arrêts et le scellage des joints.
Inclut: Implantation et marquage des points de fixation. Aplomb, nivellement et fixation des profilés qui forment l'ossature. Mise en place et fixation de la porte. Traitement des joints. Arrêt du périmètre de l'élément, par les deux faces.
Critère de métré de projet: Nombre d'unités prévues, selon documentation graphique du Projet.
Critère de mesure de l'ouvrage: On mesurera le nombre d'unités réellement exécutées selon les spécifications du Projet.

| Code | U | Désignation | Quantité | Prix | Montant |
|---|---|---|---|---|---|
| mt26mmd017a | U | Module de cloison de bureau avec porte intérieure de vantail 850 mm et 2 parties fixes latérales de 300 mm chacune, 2 parties fixes latérales de 300 mm chacune, avec panneaux en panneau aggloméré de 16 mm d'épaisseur avec finition en mélamine, fixés mécaniquement avec fixation cachée, gorges horizontales encastrées dans un panneau avec profilé en PVC de 10 mm, et lame entre les panneaux remplie avec de la laine de roche; profilés verticaux internes en aluminium, cachés entre les modules, et profilés visibles supérieurs de 35x45 mm et inférieurs de 60x45 mm, en aluminium anodisé ou laqué standard; avec charnières et serrure à manette. (matériau) | 1.000 | 854894.09 | 854894.09 |
| op00ato010 |  | Tournevis. | 1.000 | 0.00 | 0.00 |
| mo011 | h | Compagnon professionnel III/CP2 monteur. (main-d'œuvre) | 0.682 | 1078.04 | 735.22 |
| % | % | Frais de chantier des unités d'ouvrage | 2 % | 855629.31 | 17112.59 |
|  |  | Coûts directs |  |  | 872741.90 |
