# Cloison de gaine technique, avec des plaques de plâtre, système "KNAUF"

- Propriété du fichier: CYPE INGENIEROS, S.A.
- Format: FIEBDC-3/2002
- Zone géographique: Cameroun
- Devise: XAF
- Coûts indirects: 3.00 %
- Frais généraux: 13.00 %
- Bénéfice: 6.00 %
- TVA: 19.25 %

## F Aménagements et finitions

### FC Cloisons

#### FCG Gaines techniques

**FCG020** m Cloison de gaine technique, avec des plaques de plâtre, système "KNAUF".
Cloison de gaine technique, dans un coin intérieur de la cloison, de 50 cm de longueur et 25 cm de largeur, réalisée avec plaques de plâtre placées sur une face et ossature simple autoportante, système K251.es, composée de: ossature autoportante de profilés en tôle d'acier galvanisé de 48 mm de largeur, constituée de rails et de montants séparés de 500 mm longitudinalement et 250 mm transversalement, avec une disposition normale "N"; deux plaques type Fireboard GM-F disposées horizontalement sur la face extérieure de la cloison, de 25 mm d'épaisseur chaque plaque; isolation acoustique montée entre les profilés, constituée de panneau semi-rigide en laine minérale, épaisseur 45 mm, selon NF EN 13162. Comprend la bande acoustique de dilatation autoadhésive "KNAUF"; les ancrages des rails et des montants métalliques; la visserie pour la fixation des plaques et la pâte et la bande pour le traitement des joints.
Inclut: Implantation et tracé sur les planchers inférieur et supérieur des cloisons à réaliser. Mise en place d'une bande d'étanchéité et de rails inférieurs, sur le revêtement de sol terminé ou la base d'assise. Mise en place d'une bande d'étanchéité et de rails supérieurs, sous planchers. Mise en place et fixation des montants sur les éléments horizontaux. Fixation des plaques pour la fermeture de la face extérieure de la cloison. Mise en place des panneaux de laine minérale entre les montants. Traitement des joints.
Critère pour le métré: Longueur mesurée selon documentation graphique du Projet.
Critère pour le mémoire: On mesurera la longueur réellement exécutée selon les spécifications du Projet.

| Code | U | Désignation | Quantité | Prix | Montant |
|---|---|---|---|---|---|
| mt12pck020b | m | Bande acoustique de dilatation, autoadhésive, en mousse de polyuréthane à cellules fermées "KNAUF", de 3,2 mm d'épaisseur et 50 mm de largeur, résistance thermique 0,10 m²K/W, conductivité thermique 0,032 W/(mK). (matériau) | 0.338 | 209.22 | 70.72 |
| mt12pfk020b | m | Rail 48/30 "KNAUF" en acier galvanisé, selon NF DTU 25.41 P1-2 et NF EN 14195. (matériau) | 0.675 | 1147.34 | 774.45 |
| mt12pfk010b | m | Montant 48/35 "KNAUF" en acier galvanisé, selon NF DTU 25.41 P1-2 et NF EN 14195. (matériau) | 4.000 | 1385.31 | 5541.24 |
| mt12pmk010c | m² | Plaque de plâtre renforcée avec un tissu de fibre NF EN 15283-1 GM-F / 1200 / 2600 / 25 / à bords longitudinaux carrés, spécial Fireboard GM-F "KNAUF" avec âme de plâtre et faces revêtues d'un film en fibre de verre; Euroclasse A1 de réaction au feu, selon NF EN 13501-1. (matériau) | 1.575 | 19224.38 | 30278.40 |
| mt12psg220 | U | Fixation composée d'une cheville et d'une vis 5x27. (matériau) | 3.200 | 54.65 | 174.88 |
| mt12ptk010ce | U | Vis autoforeuse TN "KNAUF" 3,5x35. (matériau) | 16.650 | 10.08 | 167.83 |
| mt12ptk010ch | U | Vis autoforeuse TN "KNAUF" 4,2x70. (matériau) | 16.650 | 30.60 | 509.49 |
| mt16lra060b | m² | Panneau semi-rigide en laine minérale, épaisseur 45 mm, selon NF EN 13162, Euroclasse A1 de réaction au feu selon NF EN 13501-1 et coefficient de résistance à la diffusion de la vapeur d'eau 1. (matériau) | 0.788 | 4880.37 | 3845.73 |
| mt12pmk012a | kg | Pâte à joints Fireboard Spachtel "KNAUF", de prise normale (45 minutes), intervalle de température de travail de 10 à 35°C, Euroclasse A1 de réaction au feu, selon NF EN 13501-1, pour application manuelle avec bande à joint, selon NF EN 13963. (matériau) | 0.450 | 655.26 | 294.87 |
| mt12pmk013 | m | Bande à joint Fireboard "KNAUF". (matériau) | 2.400 | 42.49 | 101.98 |
| op00ato010 |  | Tournevis. | 1.000 | 0.00 | 0.00 |
| op00fre010 |  | Fraiseuse. | 1.000 | 0.00 | 0.00 |
| mo053 | h | Compagnon professionnel III/CP2 plaquiste. (main-d'œuvre) | 0.312 | 1819.81 | 567.78 |
| mo100 | h | Ouvrier professionnel II/OP plaquiste. (main-d'œuvre) | 0.115 | 1135.46 | 130.58 |
| % | % | Frais de chantier des unités d'ouvrage | 2 % | 42457.95 | 849.16 |
|  |  | Coûts directs |  |  | 43307.11 |
