# Cloison en plaques de plâtre, de sécurité. Système "KNAUF"

- Propriété du fichier: CYPE INGENIEROS, S.A.
- Format: FIEBDC-3/2002
- Zone géographique: Cameroun
- Devise: XAF
- Coûts indirects: 3.00 %
- Frais généraux: 13.00 %
- Bénéfice: 6.00 %
- TVA: 19.25 %

## F Aménagements et finitions

### FC Cloisons

#### FCO Plaques de plâtre sur ossature métallique

**FCO070** m² Cloison en plaques de plâtre, de sécurité. Système "KNAUF".
Cloison double peau à simple ossature W118.es "KNAUF" (12,5+12,5+12,5+100+12,5+12,5+12,5)/300 (100) (6 Standard (A)), de sécurité, de 175 mm d'épaisseur totale, avec niveau de qualité de la finition Q2, constituée d'une ossature simple de profilés en tôle d'acier galvanisé de 100 mm de largeur, à base de montants (éléments verticaux) séparés de 300 mm, avec disposition normale "N" et de rails (éléments horizontaux), à laquelle six plaques au total sont vissées (trois plaques type Standard (A) dans chaque parement, de 12,5 mm d'épaisseur chaque plaque). Comprend la bande acoustique de dilatation autoadhésive "KNAUF"; les ancrages des rails et des montants métalliques; la visserie pour la fixation des plaques et la pâte à joints Jointfiller 24H "KNAUF", la bande microperforée en papier "KNAUF".
Critère d'évaluation économique: Le prix comprend la résolution des rencontres et des points singuliers, mais il ne comprend pas l'isolation à placer entre les montants.
Inclut: Implantation et tracé sur les planchers inférieur et supérieur des cloisons à réaliser. Mise en place d'une bande d'étanchéité et de rails inférieurs, sur le revêtement de sol terminé ou la base d'assise. Mise en place d'une bande d'étanchéité et de rails supérieurs, sous planchers. Mise en place et fixation des montants sur les éléments horizontaux. Découpe des plaques. Fixation des plaques pour la fermeture d'une des faces de la cloison. Fixation des plaques pour la fermeture de la seconde face de la cloison. Implantation des boîtes d'encastrement de l'appareillage électrique et de dérivation pour le passage des installations, et perforation postérieure des plaques. Traitement des joints.
Critère pour le métré: Surface mesurée selon documentation graphique du Projet, sans dupliquer les coins ni les rencontres, en déduisant les ouvertures de surface supérieure à 8 m² et la moitié du vide pour ceux de surface comprise entre 5 et 8 m².
Critère pour le mémoire: On mesurera la surface réellement exécutée selon les spécifications du Projet, sans dupliquer les coins ni les rencontres, en déduisant les ouvertures de surface supérieure à 8 m² et la moitié du vide pour ceux de surface comprise entre 5 et 8 m².

| Code | U | Désignation | Quantité | Prix | Montant |
|---|---|---|---|---|---|
| mt12pck020d | m | Bande acoustique de dilatation, autoadhésive, en mousse de polyuréthane à cellules fermées "KNAUF", de 3,2 mm d'épaisseur et 95 mm de largeur, résistance thermique 0,10 m²K/W, conductivité thermique 0,032 W/(mK). (matériau) | 1.200 | 387.74 | 465.29 |
| mt12pfk020e | m | Rail 100/35 "KNAUF" en acier galvanisé, selon NF DTU 25.41 P1-2 et NF EN 14195. (matériau) | 0.700 | 2188.18 | 1531.73 |
| mt12pfk010e | m | Montant 100/40 "KNAUF" en acier galvanisé, selon NF DTU 25.41 P1-2 et NF EN 14195. (matériau) | 2.750 | 2579.84 | 7094.56 |
| mt12ppk010aa | m² | Plaque de plâtre A / NF EN 520 - 1200 / longueur / 12,5 / à bords longitudinaux amincis, Standard "KNAUF"; Euroclasse A2-s1, d0 de réaction au feu, selon NF EN 13501-1. (matériau) | 6.300 | 3516.41 | 22153.38 |
| mt12plp205a | m² | Tôle d'acier galvanisé, de 0,6 mm d'épaisseur. (matériau) | 4.400 | 44024.77 | 193708.99 |
| mt12ptk010cc | U | Vis autoforeuse TN "KNAUF" 3,5x25. (matériau) | 17.000 | 8.01 | 136.17 |
| mt12ptk010ce | U | Vis autoforeuse TN "KNAUF" 3,5x35. (matériau) | 23.000 | 10.10 | 232.30 |
| mt12ptk010cg | U | Vis autoforeuse TN "KNAUF" 3,9x55. (matériau) | 38.000 | 21.59 | 820.42 |
| mt12psg220 | U | Fixation composée d'une cheville et d'une vis 5x27. (matériau) | 1.600 | 54.75 | 87.60 |
| mt12pik010e | kg | Pâte à joints Jointfiller 24H "KNAUF", Euroclasse A2-s1, d0 de réaction au feu, selon NF EN 13501-1, intervalle de température de travail de 5 à 30°C, pour application manuelle avec bande à joint, selon NF EN 13963. (matériau) | 2.828 | 791.36 | 2237.97 |
| mt12pck010a | m | Bande microperforée en papier "KNAUF" de 50 mm de largeur, selon NF EN 13963. (matériau) | 3.200 | 37.97 | 121.50 |
| mt12pck010d | m | Bande en papier avec renfort métallique "KNAUF" de 52 mm de largeur, selon NF EN 14353. (matériau) | 0.300 | 361.69 | 108.51 |
| op00ato010 |  | Tournevis. | 1.000 | 0.00 | 0.00 |
| op00fre010 |  | Fraiseuse. | 1.000 | 0.00 | 0.00 |
| mo053 | h | Compagnon professionnel III/CP2 plaquiste. (main-d'œuvre) | 0.548 | 1775.06 | 972.73 |
| mo100 | h | Ouvrier professionnel II/OP plaquiste. (main-d'œuvre) | 0.548 | 1107.54 | 606.93 |
| % | % | Frais de chantier des unités d'ouvrage | 2 % | 230278.08 | 4605.56 |
|  |  | Coûts directs |  |  | 234883.64 |
