# Réalisation d'une ouverture dans un contrecloison de deux plaques de plâtre, libre, avec rails et montants, avec moyens manuels, et charge manuelle des décombres dans le camion ou la benne

- Propriété du fichier: CYPE INGENIEROS, S.A.
- Format: FIEBDC-3/2002
- Zone géographique: Cameroun
- Coûts indirects: 3.00 %
- Frais généraux: 13.00 %
- Bénéfice: 6.00 %
- TVA: 19.25 %

## F Aménagements et finitions

### FD Doublages

#### FDD Démolition

**FDD020** m² Réalisation d'une ouverture dans un contrecloison de deux plaques de plâtre, libre, avec rails et montants, avec moyens manuels, et charge manuelle des décombres dans le camion ou la benne.
Réalisation d'une ouverture dans un contrecloison de deux plaques de plâtre (15+15 mm), libre, avec rails et montants, de 78 mm d'épaisseur totale, avec des moyens manuels, sans inclure le montage et le démontage de l'étaiement du vide ni la mise en place des linteaux, et sans affecter la stabilité de la cloison ou des éléments constructifs contigus. Comprend les découpes préalables avec une rectifieuse angulaire équipée d'un disque de coupe, la démolition de ses revêtements (carrelage, etc.), le nettoyage, l'entassement, le retrait et la charge manuelle des décombres dans le camion ou la benne.
Inclut: Implantation de l'ouverture dans le parement. Découpe préalable du contour de l'ouverture. Démolition de la contrecloison et de ses revêtements. Fragmentation des décombres en pièces maniables. Retrait et amassement des décombres. Nettoyage des restes d'ouvrage. Charge des décombres dans le camion ou la benne.
Critère de métré de projet: Surface mesurée selon documentation graphique du Projet.
Critère de mesure de l'ouvrage: On mesurera la surface réellement démolie selon les spécifications du Projet.

| Code | U | Désignation | Quantité | Prix | Montant |
|---|---|---|---|---|---|
| op00amo010 |  | Rectifieuse ou scie radiale. | 1.000 | 0.00 | 0.00 |
| mo113 | h | Ouvrier d'exécution I/OE1 construction. (main-d'œuvre) | 0.561 | 1.04 | 0.58 |
| % | % | Coûts directs complémentaires | 2 % | 0.58 | 0.01 |
|  |  | Coûts directs |  |  | 0.59 |
