# Contrecloison libre

- Propriété du fichier: CYPE INGENIEROS, S.A.
- Format: FIEBDC-3/2002
- Zone géographique: Cameroun
- Coûts indirects: 3.00 %
- Frais généraux: 13.00 %
- Bénéfice: 6.00 %
- TVA: 19.25 %

## F Aménagements et finitions

### FD Doublages

#### FDH Habillages en plaques de plâtre

**FDH040** m² Contrecloison libre, système High Stil "PLACO", réalisée avec une plaque de plâtre A / NF EN 520 - 900 / 2500 / 25 / bord affiné, Megaplac 25 "PLACO", boulonnée directement sur une ossature autoportante de profilés métalliques en acier galvanisé constituée de rails High Stil RHS 100 "PLACO" et montants High Stil MHS 100 "PLACO", avec une séparation entre montants de 900 mm et une épaisseur totale de 125 mm.
Fourniture et montage d'une contrecloison libre, système High Stil "PLACO", de 125 mm d'épaisseur totale, composée d'une plaque de plâtre A / NF EN 520 - 900 / 2500 / 25 / bord affiné, Megaplac 25 "PLACO", constituée d'une âme en plâtre d'origine naturelle fourrée et liée aux deux lames de carton fort, renforcée par l'inclusion dans la masse de fibre de verre à fil court non tissé pour améliorer sa cohésion à des températures élevées et par la densification du plâtre pour la doter d'une plus grande dureté superficielle, boulonnée directement sur une ossature autoportante de profilés métalliques en acier galvanisé constituée de rails High Stil RHS 100 "PLACO", solidement fixés au plancher et au plafond, et montants High Stil MHS 100 "PLACO", avec une séparation entre montants de 900 mm. Comprend implantation des profilés, des zones de passage et des ouvertures; mise en place sur tout le périmètre de rubans et de bandes étanches, sur la surface d'appui ou de contact des profilés avec les parements; ancrages des rails et des montants métalliques; découpe et fixation des plaques par vissage; traitement des zones de passage et des ouvertures; réalisation des angles; traitement des joints avec pâte et bande à joints; placement des coffrets pour l'hébergement des mécanismes électriques et pour le passage des installations, implantation préalable de leur emplacement sur les plaques et perforation de celles-ci, et nettoyage final. Totalement terminé et prêt pour impression, peinture ou revêtement (sans inclure dans ce prix l'isolation à placer entre les panneaux).
Inclut: Implantation et tracé sur les planchers inférieur et supérieur de l'ossature. Mise en place d'une bande d'étanchéité et de rails inférieurs, sur le revêtement terminé ou la base d'assise. Mise en place d'une bande d'étanchéité et de rails supérieurs, sous planchers. Mise en place des montants. Mise en place des plaques avec des fixations mécaniques. Implantation des coffrets pour l'hébergement des mécanismes électriques et pour le passage des installations, et perforation postérieure des plaques. Traitement des joints entre les plaques. Placement des coffrets pour l'hébergement des mécanismes électriques et pour le passage des installations.
Critère de métré de projet: Surface mesurée selon documentation graphique du Projet, sans dupliquer les coins ni les rencontres, en déduisant les vides de surface supérieure à 8 m² et la moitié du vide pour ceux de surface comprise entre 5 et 8 m².
Critère de mesure de l'ouvrage: On mesurera la surface réellement exécutée selon les spécifications du Projet, sans dupliquer les coins ni les rencontres, en déduisant les vides de surface supérieure à 8 m² et la moitié du vide pour ceux de surface comprise entre 5 et 8 m².

| Code | U | Désignation | Quantité | Prix | Montant |
|---|---|---|---|---|---|
| mt12plj020a | m | Bande étanche, Banda 45 "PLACO", en mousse à cellules fermées avec une face autoadhésive, pour l'étanchéité et l'isolation de la base des cloisons. (matériau) | 0.450 | 0.47 | 0.21 |
| mt12plp220b | m | Profilé en U de profilé métallique en acier galvanisé, RHS 100 "PLACO", fabriqué par laminage à froid, 104x60 mm de section et 1,2 mm d'épaisseur, selon NF DTU 25.41 P1-2 et NF EN 14195. (matériau) | 1.000 | 7.78 | 7.78 |
| mt12plp210b | m | Montant de profilé métallique en acier galvanisé, MHS 100 "PLACO", fabriqué par laminage à froid, 100x55 mm de section et 1,2 mm d'épaisseur, selon NF DTU 25.41 P1-2 et NF EN 14195. (matériau) | 1.400 | 8.74 | 12.24 |
| mt12plk017a | m² | Plaque de plâtre A / NF EN 520 - 900 / 2500 / 25 / bord affiné, Megaplac 25 "PLACO", constituée d'une âme en plâtre d'origine naturelle fourrée et liée aux deux lames de carton fort, renforcée par l'inclusion dans la masse de fibre de verre à fil court non tissé pour améliorer sa cohésion à des températures élevées et par la densification du plâtre pour la doter d'une plus grande dureté superficielle. (matériau) | 1.050 | 23.70 | 24.89 |
| mt12plt020b | U | Vis autoforeuse TTPF 35 "PLACO", avec tête en trompette, de 35 mm de longueur, pour installation de plaques de plâtre sur des profilés d'épaisseur inférieure à 6 mm. (matériau) | 7.000 | 0.02 | 0.14 |
| mt12plt030a | U | Vis autoforeuse à tôle, TRPF 9,5 "PLACO", de 9,5 mm de longueur. (matériau) | 2.000 | 0.02 | 0.04 |
| mt12plj010a | m | Bande microperforée, "PLACO", pour finition des joints de plaques de plâtre. (matériau) | 1.750 | 0.06 | 0.11 |
| mt12plm010a | kg | Pâte de séchage en poudre, SN "PLACO", pour le traitement des joints des plaques en plâtre. (matériau) | 0.420 | 1.45 | 0.61 |
| mt12plm019a | kg | Pâte de séchage, Placomix Pro "PLACO", pour le traitement des joints des plaques en plâtre. (matériau) | 0.590 | 1.73 | 1.02 |
| op00fre010 |  | Fraiseuse. | 1.000 | 0.00 | 0.00 |
| op00sie010 |  | Scie sauteuse. | 1.000 | 0.00 | 0.00 |
| op00tal010 |  | Perceuse. | 1.000 | 0.00 | 0.00 |
| op00ato010 |  | Tournevis. | 1.000 | 0.00 | 0.00 |
| mo053 | h | Compagnon professionnel III/CP2 plaquiste. (main-d'œuvre) | 0.238 | 1.76 | 0.42 |
| mo100 | h | Ouvrier professionnel II/OP plaquiste. (main-d'œuvre) | 0.238 | 1.08 | 0.26 |
| % | % | Coûts directs complémentaires | 2 % | 47.72 | 0.95 |
|  |  | Coûts directs |  |  | 48.67 |
