# Isolation thermique sous plancher

- Propriété du fichier: CYPE INGENIEROS, S.A.
- Format: FIEBDC-3/2002
- Zone géographique: Cameroun
- Devise: XAF
- Coûts indirects: 3.00 %
- Frais généraux: 13.00 %
- Bénéfice: 6.00 %
- TVA: 19.25 %

## F Aménagements et finitions

### FI Isolations intérieures

#### FIF Planchers

**FIF010** m² Isolation thermique sous plancher, constituée de panneau semi-rigide en laine minérale, selon NF EN 13162, non revêtu, de 60 mm d'épaisseur, résistance thermique 1,7 m²K/W, conductivité thermique 0,035 W/(mK), placé bord à bord et fixé avec du mortier-colle.
Isolation thermique sous plancher, constituée de panneau semi-rigide en laine minérale, selon NF EN 13162, non revêtu, de 60 mm d'épaisseur, résistance thermique 1,7 m²K/W, conductivité thermique 0,035 W/(mK), placé bord à bord et fixé avec du mortier-colle.
Inclut: Nettoyage et préparation de la surface support. Implantation et découpe de l'isolant. Mise en place de l'isolant. Fixation de l'isolant.
Critère de métré de projet: Surface mesurée selon documentation graphique du Projet.
Critère de mesure de l'ouvrage: On mesurera la surface réellement exécutée selon les spécifications du Projet.

| Code | U | Désignation | Quantité | Prix | Montant |
|---|---|---|---|---|---|
| mt16lra020bdv | m² | Panneau semi-rigide en laine minérale, selon NF EN 13162, non revêtu, de 60 mm d'épaisseur, résistance thermique 1,7 m²K/W, conductivité thermique 0,035 W/(mK). (matériau) | 1.050 | 5656.97 | 5939.82 |
| mt16aaa040c | kg | Mortier-colle pour fixation de panneaux isolants. (matériau) | 2.500 | 360.00 | 900.00 |
| mo054 | h | Compagnon professionnel III/CP2 poseur d'isolants rigides ou flexibles. (main-d'œuvre) | 0.126 | 1078.04 | 135.83 |
| mo101 | h | Ouvrier professionnel II/OP poseur d'isolants rigides ou flexibles. (main-d'œuvre) | 0.126 | 667.51 | 84.11 |
| % | % | Frais de chantier des unités d'ouvrage | 2 % | 7059.76 | 141.20 |
|  |  | Coûts directs |  |  | 7200.96 |
