# Isolation thermique sous plancher constituée de panneau rigide en laine minérale

- Propriété du fichier: CYPE INGENIEROS, S.A.
- Format: FIEBDC-3/2002
- Zone géographique: Cameroun
- Coûts indirects: 3.00 %
- Frais généraux: 13.00 %
- Bénéfice: 6.00 %
- TVA: 19.25 %

## F Aménagements et finitions

### FI Isolations intérieures

#### FIF Planchers

**FIF010** m² Isolation thermique sous plancher constituée de panneau rigide en laine minérale, selon NF EN 13162, non revêtu, de 40 mm d'épaisseur, résistance thermique 1,15 m²K/W, conductivité thermique 0,034 W/(mK), fixé avec adhésif cémenteux.
Fourniture et mise en place d'un isolant thermique sous plancher constitué de panneau rigide en laine minérale, selon NF EN 13162, non revêtu, de 40 mm d'épaisseur, résistance thermique 1,15 m²K/W, conductivité thermique 0,034 W/(mK), fixé avec adhésif cémenteux. Comprend les découpes, les fixations et le nettoyage.
Inclut: Découpe et préparation de l'isolant. Mise en place de l'isolation.
Critère de métré de projet: Surface mesurée selon documentation graphique du Projet.
Critère de mesure de l'ouvrage: On mesurera la surface réellement exécutée selon les spécifications du Projet.

| Code | U | Désignation | Quantité | Prix | Montant |
|---|---|---|---|---|---|
| mt16lra020nq | m² | Panneau rigide en laine minérale, selon NF EN 13162, non revêtu, de 40 mm d'épaisseur, résistance thermique 1,15 m²K/W, conductivité thermique 0,034 W/(mK). (matériau) | 1.050 | 7.43 | 7.80 |
| mt16aaa050 | m² | Répercussion d' adhésif cémenteux pour fixation de panneaux isolants. (matériau) | 1.000 | 0.44 | 0.44 |
| mo054 | h | Compagnon professionnel III/CP2 poseur d'isolants rigides ou flexibles. (main-d'œuvre) | 0.123 | 1.76 | 0.22 |
| mo101 | h | Ouvrier professionnel II/OP poseur d'isolants rigides ou flexibles. (main-d'œuvre) | 0.123 | 1.08 | 0.13 |
| % | % | Coûts directs complémentaires | 2 % | 8.59 | 0.17 |
|  |  | Coûts directs |  |  | 8.76 |
